# Pressupost

- Propietat de l'arxiu: RIB Spain
- Format: FIEBDC-3/2020
- Programa: Presto 22.03
- Data: 09/07/2026
- Data dels preus: 16/01/2026
- Divisa: EUR
- Costos indirectes: 10 %
- Despeses generals: 13 %
- Benefici industrial: 6 %
- IVA: 21 %
Import: 3472060.11

## 01 TV-3421 De la Sénia a Roquetes (23/07/1998)
Import: 967528.8

### 0101 TREBALLS PREVIS I ENDERROCS (10/07/2006)
Import: 67614.9

**E0222** m Demolició tub, pas salvacunetes, qualsevol material i diàmetre <100cm, inclòs recobriment formigó
96 m × 32.07 (35.28 amb costos indirectes) = 3386.88
Demolició de tub en pas salvacunetes, drenatge o sanejament existent de qualsevol material i diàmetre inferior a 100 cm, inclosa solera i recobriment de formigó, càrrega, transport a l'abocador, cànon d'abocament i manteniment de l'abocador

| Codi | Ut | Descripció | Rendiment | Preu | Import |
|---|---|---|---|---|---|
| O0101 | h | Cap de colla (mà d'obra) | 0.06 | 26.37 | 1.58 |
| O0110 | h | Peó (mà d'obra) | 0.3 | 20.75 | 6.23 |
| M0207 | h | Retroexcavadora 100 hp (maquinària) | 0.1 | 59.41 | 5.94 |
| M0207B | h | Retroexcavadora 100 hp equipada amb martell trencadora (maquinària) | 0.2 | 68.89 | 13.78 |
| M0212B | h | Camió de trabuc 16 m³ (maquinària) | 0.1 | 45.4 | 4.54 |
|  |  | Total |  |  | 32.07 |

**E0223** m Demolició tub, pas salvacunetes, qualsevol material i diàmetre <100cm, sense recobriment formigó
10 m × 10.69 (11.76 amb costos indirectes) = 117.60
Demolició de tub en pas salvacunetes, drenatge o sanejament existent de qualsevol material i diàmetre inferior a 100 cm, sense recobriment de formigó, càrrega, transport a l'abocador, cànon d'abocament i manteniment de l'abocador

| Codi | Ut | Descripció | Rendiment | Preu | Import |
|---|---|---|---|---|---|
| O0101 | h | Cap de colla | 0.018 | 26.37 | 0.47 |
| O0110 | h | Peó | 0.09 | 20.75 | 1.87 |
| M0207 | h | Retroexcavadora 100 hp | 0.06 | 59.41 | 3.56 |
| M0207B | h | Retroexcavadora 100 hp equipada amb martell trencadora | 0.03 | 68.89 | 2.07 |
| M0212B | h | Camió de trabuc 16 m³ | 0.06 | 45.4 | 2.72 |
|  |  | Total |  |  | 10.69 |

**E02111** m2 Demolició cuneta transitable de formigó
115.7 m2 × 6.91 (7.6 amb costos indirectes) = 879.32
Demolició de cuneta transitable de formigó de qualsevol amplada, fins a 20 cm de gruix, inclosa càrrega, transport a l'abocador, cànon d'abocament i manteniment de l'abocador.

| Codi | Ut | Descripció | Rendiment | Preu | Import |
|---|---|---|---|---|---|
| O0101 | h | Cap de colla | 0.01 | 26.37 | 0.26 |
| O0110 | h | Peó | 0.0715 | 20.75 | 1.48 |
| M0207 | h | Retroexcavadora 100 hp | 0.0065 | 59.41 | 0.39 |
| M0207B | h | Retroexcavadora 100 hp equipada amb martell trencadora | 0.065 | 68.89 | 4.48 |
| M0212B | h | Camió de trabuc 16 m³ | 0.0065 | 45.4 | 0.30 |
|  |  | Total |  |  | 6.91 |

| Amidament | Uts. | Llarg | Ample | Parcial |
|---|---|---|---|---|
|  | 1 | 89 | 1.3 | 115.70 |
| Total |  |  |  | 115.7 |

**E02112** m2 Demolició cuneta triangular o trapezoïdal de formigó
619.5 m2 × 9.71 (10.68 amb costos indirectes) = 6616.26
Demolició de cuneta triangular o trapezoïdal de formigó de qualsevol amplada i profunditat, fins a 20 cm de gruix, inclosa càrrega, transport a l'abocador, cànon d'abocament i manteniment de l'abocador.

| Codi | Ut | Descripció | Rendiment | Preu | Import |
|---|---|---|---|---|---|
| O0101 | h | Cap de colla | 0.0198 | 26.37 | 0.52 |
| O0110 | h | Peó | 0.099 | 20.75 | 2.05 |
| M0207 | h | Retroexcavadora 100 hp | 0.009 | 59.41 | 0.53 |
| M0207B | h | Retroexcavadora 100 hp equipada amb martell trencadora | 0.09 | 68.89 | 6.20 |
| M0212B | h | Camió de trabuc 16 m³ | 0.009 | 45.4 | 0.41 |
|  |  | Total |  |  | 9.71 |

| Amidament | Uts. | Llarg | Ample | Parcial |
|---|---|---|---|---|
|  | 1 | 413 | 1.5 | 619.50 |
| Total |  |  |  | 619.5 |

**E02085** m3 Enderroc estructures formigó armat, inclòs transport a abocador (12/01/2009)
7 m3 × 53.11 (58.42 amb costos indirectes) = 408.94
Enderroc d'estructures de qualsevol tipus, de formigó armat, amb mitjans mecànics o manuals, inclòs tall d'armadures, càrrega, transport a l'abocador, cànon d'abocament i manteniment de l'abocador

| Codi | Ut | Descripció | Rendiment | Preu | Import |
|---|---|---|---|---|---|
| O0101 | h | Cap de colla | 0.07 | 26.37 | 1.85 |
| O0102 | h | Oficial 1ª (mà d'obra) | 0.1 | 24.9 | 2.49 |
| O0110 | h | Peó | 0.7 | 20.75 | 14.53 |
| M0207B | h | Retroexcavadora 100 hp equipada amb martell trencadora | 0.35 | 68.89 | 24.11 |
| M0229 | h | Compressor d'aire de gasoil 3m³ (maquinària; 12/01/2009) | 0.35 | 7.06 | 2.47 |
| M0204 | h | Pala carregadora pneumàtics (maquinària) | 0.07 | 58.27 | 4.08 |
| M0212B | h | Camió de trabuc 16 m³ | 0.07 | 45.4 | 3.18 |
| M0368 | h | Talladora amb disc de carbur de silici (maquinària; 20/03/2026) | 0.1 | 4 | 0.40 |
|  |  | Total |  |  | 53.11 |

| Amidament | Uts. | Llarg | Ample | Alt | Parcial |
|---|---|---|---|---|---|
| Arquetes | 7 | 1 | 1 | 1 | 7.00 |
| Total |  |  |  |  | 7 |

**E0334** m Tall serra disc paviment mescles bituminoses, formigó o panot, fins 25cm fondària (10/07/2006)
10301.98 m × 3.79 (4.17 amb costos indirectes) = 42959.26
Tall amb serra de disc de paviment de mescles bituminoses, formigó o panot, fins a una fondària de 25 cm.

| Codi | Ut | Descripció | Rendiment | Preu | Import |
|---|---|---|---|---|---|
| O0101 | h | Cap de colla | 0.018 | 26.37 | 0.47 |
| O0102 | h | Oficial 1ª | 0.09 | 24.9 | 2.24 |
| M0334 | h | Serra de disc (maquinària; 10/07/2006) | 0.09 | 12 | 1.08 |
|  |  | Total |  |  | 3.79 |

| Amidament | Uts. | Llarg | Parcial |
|---|---|---|---|
| Cuneta transitable | 1 | 5161 | 5161.00 |
| Gual cuneta transitable | 1 | 216 | 216.00 |
| Berma formigonada | 1 | 4492 | 4492.00 |
| ODs | 10 | 6 | 60.00 |
|  | 1 | 372.98 | 372.98 |
| Subtotal |  |  | 10301.98 |
| Total |  |  | 10301.98 |

**E0213** m2 Demolició paviment mescla bituminosa
1013.9 m2 × 4.86 (5.35 amb costos indirectes) = 5424.37
Demolició de paviment de mescal bituminosa, fins a 25 cm de gruix, inclosa càrrega, transport a l'abocador, cànon d'abocament i manteniment de l'abocador.

| Codi | Ut | Descripció | Rendiment | Preu | Import |
|---|---|---|---|---|---|
| O0101 | h | Cap de colla | 0.0099 | 26.37 | 0.26 |
| O0110 | h | Peó | 0.0495 | 20.75 | 1.03 |
| M0207 | h | Retroexcavadora 100 hp | 0.0045 | 59.41 | 0.27 |
| M0207B | h | Retroexcavadora 100 hp equipada amb martell trencadora | 0.045 | 68.89 | 3.10 |
| M0212B | h | Camió de trabuc 16 m³ | 0.0045 | 45.4 | 0.20 |
|  |  | Total |  |  | 4.86 |

| Amidament | Uts. | Llarg | Ample | Parcial |
|---|---|---|---|---|
| Cuneta transitable | 1 | 5161 | 0.1 | 516.10 |
| Gual cuneta transitable | 1 | 216 | 0.1 | 21.60 |
| Berma formigonada | 1 | 4492 | 0.1 | 449.20 |
| ODs | 5 | 6 | 0.9 | 27.00 |
| Subtotal |  |  |  | 1013.90 |
| Total |  |  |  | 1013.9 |

**E0215** u Desmuntatge senyal vertical trànsit existent, inclòs suports i demolició fonamentacions
20 u × 34.51 (37.96 amb costos indirectes) = 759.20
Desmuntatge, càrrega i transport a magatzem de la Diputació de senyal vertical de trànsit existent, de qualsevol tipus, inclòs suports i demolició de fonamentacions, càrrega i transport a l'abocador dels materials resultants

| Codi | Ut | Descripció | Rendiment | Preu | Import |
|---|---|---|---|---|---|
| O0101 | h | Cap de colla | 0.05 | 26.37 | 1.32 |
| O0102 | h | Oficial 1ª | 0.25 | 24.9 | 6.23 |
| O0110 | h | Peó | 0.25 | 20.75 | 5.19 |
| M0207 | h | Retroexcavadora 100 hp | 0.0625 | 59.41 | 3.71 |
| M0212B | h | Camió de trabuc 16 m³ | 0.0625 | 45.4 | 2.84 |
| M0368 | h | Talladora amb disc de carbur de silici | 0.25 | 4 | 1.00 |
| M0214C | h | Camió grua de 5t (maquinària) | 0.25 | 54.62 | 13.66 |
| M0369 | h | Grup electrògen d'1 a 5 KVA, amb consums inclosos (maquinària) | 0.25 | 2.25 | 0.56 |
|  |  | Total |  |  | 34.51 |

**E0214** m Desmuntatge barrera seguretat metà·lica, inclòs suports i demolició fonamentacions
943 m × 6.81 (7.49 amb costos indirectes) = 7063.07
Desmuntatge, càrrega i transport a magatzem de la Diputació de barrera de seguretat metà·lica existent, de qualsevol tipus, inclòs suports i demolició de fonamentacions, càrrega i transport a l'abocador dels materials resultants

| Codi | Ut | Descripció | Rendiment | Preu | Import |
|---|---|---|---|---|---|
| O0101 | h | Cap de colla | 0.01 | 26.37 | 0.26 |
| O0102 | h | Oficial 1ª | 0.05 | 24.9 | 1.25 |
| O0110 | h | Peó | 0.05 | 20.75 | 1.04 |
| M0207B | h | Retroexcavadora 100 hp equipada amb martell trencadora | 0.01 | 68.89 | 0.69 |
| M0207 | h | Retroexcavadora 100 hp | 0.005 | 59.41 | 0.30 |
| M0212B | h | Camió de trabuc 16 m³ | 0.005 | 45.4 | 0.23 |
| M0368 | h | Talladora amb disc de carbur de silici | 0.05 | 4 | 0.20 |
| M0369 | h | Grup electrògen d'1 a 5 KVA, amb consums inclosos | 0.05 | 2.25 | 0.11 |
| M0214C | h | Camió grua de 5t | 0.05 | 54.62 | 2.73 |
|  |  | Total |  |  | 6.81 |

### 0102 MOVIMENT DE TERRES, MURS I FERMS (23/07/1998)
Import: 216193.86

**E0313** m2 Esbrossada del terreny, inclòs càrrega i transport.
10247.1 m2 × 0.73 (0.8 amb costos indirectes) = 8197.68
Esbrossada en qualsevol tipus de terreny, amb part proporcional d'arbres, mesurat sobre perfil teòric, inclosa arrancada o tala d'arbres, soca i arrels, càrrega i transport a l'abocador o aplec, cànon d'abocament i manteniment de l'abocador

| Codi | Ut | Descripció | Rendiment | Preu | Import |
|---|---|---|---|---|---|
| O0101 | h | Cap de colla | 0.0011 | 26.37 | 0.03 |
| O0102 | h | Oficial 1ª | 0.0011 | 24.9 | 0.03 |
| O0110 | h | Peó | 0.0044 | 20.75 | 0.09 |
| M0203A | h | Excavadora giratòria sobre pneumàtics o cadenes fins a 20 t.. (maquinària) | 0.0044 | 94 | 0.41 |
| M0212B | h | Camió de trabuc 16 m³ | 0.0011 | 45.4 | 0.05 |
| M0214 | h | Camió grua 12 tn (maquinària) | 0.0009 | 62.74 | 0.06 |
| M0355 | h | Trituradora forestal rotor polser (maquinària) | 0.0009 | 62 | 0.06 |
| M0358 | h | Motoserra per a la tala d'arbres (maquinària) | 0.0011 | 2.55 | 0.00 |
|  |  | Total |  |  | 0.73 |

| Amidament | Uts. | Llarg | Ample | Parcial |
|---|---|---|---|---|
| Cuneta transitable | 1 | 5161 | 1.2 | 6193.20 |
| Berma formigonada | 1 | 4492 | 0.9 | 4042.80 |
| Cuneta trapezoïdal | 1 | 7.4 | 1.5 | 11.10 |
| Subtotal |  |  |  | 10247.10 |
| Total |  |  |  | 10247.1 |

**E0305** m3 Excavació rases, pous o fonaments, mitjans mecànics, càrrega i transport
5832.54 m3 × 11.67 (12.84 amb costos indirectes) = 74889.81
Excavació en rases, pous o fonaments en qualsevol tipus de terreny, amb mitjans mecànics, incloses part proporcional en roca i tall prèvi en talussos, càrrega i transport a l'interior de l'obra o abocador controlat, inclòs cànon d'abocament i manteniment de l'abocador

| Codi | Ut | Descripció | Rendiment | Preu | Import |
|---|---|---|---|---|---|
| O0101 | h | Cap de colla | 0.0168 | 26.37 | 0.44 |
| O0110 | h | Peó | 0.1341 | 20.75 | 2.78 |
| M0207B | h | Retroexcavadora 100 hp equipada amb martell trencadora | 0.02 | 68.89 | 1.38 |
| M0207 | h | Retroexcavadora 100 hp | 0.0471 | 59.41 | 2.80 |
| M0212B | h | Camió de trabuc 16 m³ | 0.0941 | 45.4 | 4.27 |
|  |  | Total |  |  | 11.67 |

| Amidament | Uts. | Llarg | Ample | Alt | Parcial |
|---|---|---|---|---|---|
| Cuneta transitable | 1 | 5161 | 1.3 | 0.5 | 3354.65 |
| Reperfilat talús | 1 | 516.1 | 0.5 | 1 | 258.05 |
| Gual cuneta transitable | 1 | 216 | 3.6 | 0.4 | 311.04 |
| Berma formigonada | 1 | 4492 | 0.8 | 0.5 | 1796.80 |
| Escullera talús | 1 | 224 | 1 | 0.5 | 112.00 |
| Subtotal |  |  |  |  | 5832.54 |
| Total |  |  |  |  | 5832.54 |

**E0344** m2 Repàs i piconatge de la base del terraplè i del fons de la caixa
11978.9 m2 × 1.57 (1.73 amb costos indirectes) = 20723.50
Repàs i piconatge de la base del terraplens i dels fons de caixa amb mitjans mecànics i compactació amb base l'assaig de referència.

| Codi | Ut | Descripció | Rendiment | Preu | Import |
|---|---|---|---|---|---|
| O0101 | h | Cap de colla | 0.002 | 26.37 | 0.05 |
| O0110 | h | Peó | 0.01 | 20.75 | 0.21 |
| M0208 | h | Motoanivelladora (maquinària) | 0.01 | 73.35 | 0.73 |
| M0210B | h | Corró vibratori autop. 12 a 14 t (maquinària) | 0.01 | 57.5 | 0.58 |
|  |  | Total |  |  | 1.57 |

| Amidament | Uts. | Llarg | Ample | Parcial |
|---|---|---|---|---|
| Cuneta transitable | 1 | 5161 | 1.3 | 6709.30 |
| Gual cuneta transitable | 1 | 216 | 3.6 | 777.60 |
| Berma formigonada | 1 | 4492 | 1 | 4492.00 |
| Subtotal |  |  |  | 11978.90 |
| Total |  |  |  | 11978.9 |

**E0317** m3 Rebliment i piconatge rases, material pròpia obra, inclòs càrrega i transport
802.83 m3 × 7.22 (7.94 amb costos indirectes) = 6374.47
Rebliment de rases, pous i elements localitzats, amb material procedent de la pròpia obra, inclòs selecció, garbellat, càrregues i transports intermedis, estesa i compactació segons condicions del Plec de Prescripcions Tècniques

| Codi | Ut | Descripció | Rendiment | Preu | Import |
|---|---|---|---|---|---|
| O0101 | h | Cap de colla | 0.0229 | 26.37 | 0.60 |
| O0110 | h | Peó | 0.1143 | 20.75 | 2.37 |
| M0207 | h | Retroexcavadora 100 hp | 0.0457 | 59.41 | 2.72 |
| M0211 | h | Corró de llança 650 kg (maquinària) | 0.0914 | 9.61 | 0.88 |
| M0213 | h | Camió cisterna de 8 m³ (maquinària) | 0.0114 | 48 | 0.55 |
| P1601 | m3 | Aigua (material) | 0.05 | 1.93 | 0.10 |
|  |  | Total |  |  | 7.22 |

| Amidament | Uts. | Llarg | Ample | Alt | Parcial |
|---|---|---|---|---|---|
| Cuneta transitable | 1 | 258.05 | 1 | 0.5 | 129.03 |
| Berma formigonada | 1 | 1347.6 | 1 | 0.5 | 673.80 |
| Subtotal |  |  |  |  | 802.83 |
| Total |  |  |  |  | 802.83 |

**E1105** m2 Estesa terra vegetal en talussos (material pròpia obra) (23/07/1998)
4492 m2 × 1.21 (1.33 amb costos indirectes) = 5974.36
Estesa de terra vegetal en talús amb material de la pròpia obra, inclòs càrrega i transport.

| Codi | Ut | Descripció | Rendiment | Preu | Import |
|---|---|---|---|---|---|
| O0101 | h | Cap de colla | 0.003 | 26.37 | 0.08 |
| O0110 | h | Peó | 0.012 | 20.75 | 0.25 |
| M0205 | h | Pala carregadora sobre orugues (maquinària; 23/07/1998) | 0.003 | 73.35 | 0.22 |
| M0208 | h | Motoanivelladora | 0.003 | 73.35 | 0.22 |
| M0204 | h | Pala carregadora pneumàtics | 0.003 | 58.27 | 0.17 |
| M0212B | h | Camió de trabuc 16 m³ | 0.006 | 45.4 | 0.27 |
|  |  | Total |  |  | 1.21 |

| Amidament | Uts. | Llarg | Ample | Parcial |
|---|---|---|---|---|
| Berma formigonada | 1 | 4492 | 1 | 4492.00 |
| Total |  |  |  | 4492 |

**E0601** m3 Base granular de tot-u artificial, amb motoanivelladora
3288.44 m3 × 24.36 (26.8 amb costos indirectes) = 88130.19
Base granular de tot-u artificial ZA 0/32 o ZA 0/20, SE>35, LA<35, no plàstica, estesa amb motoanivelladora, humectació i compactació segons condicions del Plec de Prescripcions Tècniques, inclòs transport a l'obra.

| Codi | Ut | Descripció | Rendiment | Preu | Import |
|---|---|---|---|---|---|
| O0101 | h | Cap de colla | 0.008 | 26.37 | 0.21 |
| O0110 | h | Peó | 0.016 | 20.75 | 0.33 |
| M0208 | h | Motoanivelladora | 0.016 | 73.35 | 1.17 |
| M0213 | h | Camió cisterna de 8 m³ | 0.008 | 48 | 0.38 |
| M0210B | h | Corró vibratori autop. 12 a 14 t | 0.016 | 57.5 | 0.92 |
| P1601 | m3 | Aigua | 0.05 | 1.93 | 0.10 |
| P03061 | m3 | Tot-u artificial SE>35 NP ZA20 ZA32, inclòs transport a l'obra (material) | 1 | 21.25 | 21.25 |
|  |  | Total |  |  | 24.36 |

| Amidament | Uts. | Llarg | Ample | Alt | Parcial |
|---|---|---|---|---|---|
| Cuneta transitable | 1 | 5161 | 1.3 | 0.4 | 2683.72 |
| Gual cuneta transitable | 1 | 216 | 3.6 | 0.2 | 155.52 |
| Berma formigonada | 1 | 4492 | 1 | 0.1 | 449.20 |
| Subtotal |  |  |  |  | 3288.44 |
| Total |  |  |  |  | 3288.44 |

**E04121** m3 Escullera amb bloc de pedra calcària de 800 a 1.200 kg
224 m3 × 42.13 (46.34 amb costos indirectes) = 10380.16
Escullera amb bloc de pedra calcària de 800 a 1.200 kg, inclòs subministrament i col·locació

| Codi | Ut | Descripció | Rendiment | Preu | Import |
|---|---|---|---|---|---|
| O0101 | h | Cap de colla | 0.0286 | 26.37 | 0.75 |
| O0110 | h | Peó | 0.1429 | 20.75 | 2.97 |
| M0203A | h | Excavadora giratòria sobre pneumàtics o cadenes fins a 20 t.. | 0.1429 | 94 | 13.43 |
| P03261 | t | Bloc de pedra calcària per a escullera de 800 a 1200 kg, inclòs transport a l'obra (material) | 1.5 | 16.65 | 24.98 |
|  |  | Total |  |  | 42.13 |

| Amidament | Uts. | Llarg | Ample | Alt | Parcial |
|---|---|---|---|---|---|
| Escullera talús | 1 | 224 | 1 | 1 | 224.00 |
| Total |  |  |  |  | 224 |

**E0516** m2 Encofrat i desencofrat pla en parament vist
17.04 m2 × 46.1 (50.71 amb costos indirectes) = 864.10

| Codi | Ut | Descripció | Rendiment | Preu | Import |
|---|---|---|---|---|---|
| O0101 | h | Cap de colla | 0.15 | 26.37 | 3.96 |
| O0102 | h | Oficial 1ª | 0.65 | 24.9 | 16.19 |
| O0110 | h | Peó | 0.65 | 20.75 | 13.49 |
| P0701 | m | Tauló de fusta pi, 10 usos (material; 13/03/2026) | 3 | 0.41 | 1.23 |
| P0706 | cu | Puntal met.telescòpic h=5m,150 usos (material; 13/03/2026) | 0.03 | 27.7 | 0.83 |
| P0703 | m2 | Amortització tauler de pi 22 mm, 3 usos (material; 13/03/2026) | 1 | 6.56 | 6.56 |
| P0707 | l | Desencofrant (material; 13/03/2026) | 0.075 | 2.91 | 0.22 |
| P0705 | u | Materials auxiliars per a encofrar (material; 13/03/2026) | 0.4 | 1.58 | 0.63 |
| M0214 | h | Camió grua 12 tn | 0.03 | 62.74 | 1.88 |
| M0300 | h | Grup electrògen de 80/100 kVA, amb consums inclosos (maquinària; 13/03/2026) | 0.15 | 7.4 | 1.11 |
|  |  | Total |  |  | 46.1 |

| Amidament | Uts. | Llarg | Alt | Parcial |
|---|---|---|---|---|
| Cèrcol barrera seguretat | 2 | 28 | 0.3 | 16.80 |
|  | 2 | 0.4 | 0.3 | 0.24 |
| Subtotal |  |  |  | 17.04 |
| Total |  |  |  | 17.04 |

**E0517** kg Acer especial B-500S de límit elàstic 500 N/mm2 en barres corrugades
140 kg × 1.45 (1.6 amb costos indirectes) = 224.00
Subministrament i col·locació d'acer B500S en barres corrugades de límit elàstic no menor de 500 N/mm2, inclòs muntatge a obra i separadors homologats.

| Codi | Ut | Descripció | Rendiment | Preu | Import |
|---|---|---|---|---|---|
| O0101 | h | Cap de colla | 0.0006 | 26.37 | 0.02 |
| O0102 | h | Oficial 1ª | 0.0046 | 24.9 | 0.11 |
| O0110 | h | Peó | 0.0046 | 20.75 | 0.10 |
| M0245 | h | Cisalla elèctrica (maquinària) | 0.0011 | 3.73 | 0.00 |
| M0246 | h | Màquina de doblegar rodó d'acer (maquinària) | 0.0011 | 3 | 0.00 |
| M0214 | h | Camió grua 12 tn | 0.0006 | 62.74 | 0.04 |
| P0602 | kg | Filferro recuit (material) | 0.01 | 1.75 | 0.02 |
| P0607 | kg | Acer corrugat B500S en barres (material) | 1.05 | 1.1 | 1.16 |
|  |  | Total |  |  | 1.45 |

| Amidament | Uts. | Llarg | Alt | Parcial |
|---|---|---|---|---|
| Cèrcol barrera seguretat | 1 | 28 | 5 | 140.00 |
| Total |  |  |  | 140 |

**E0505** m3 Formigó HA-25 per a fonaments i soleres (= 5% d'àrids reciclats)
3.36 m3 × 117.85 (129.64 amb costos indirectes) = 435.59
Formigó HA-25 per a fonaments i soleres, amb un mínim de 5% d'àrids reciclats, inclòs col·locació, vibrat i curat

| Codi | Ut | Descripció | Rendiment | Preu | Import |
|---|---|---|---|---|---|
| O0101 | h | Cap de colla | 0.04 | 26.37 | 1.05 |
| O0102 | h | Oficial 1ª | 0.08 | 24.9 | 1.99 |
| O0110 | h | Peó | 0.16 | 20.75 | 3.32 |
| M0225 | h | Vibrador (maquinària) | 0.096 | 2.09 | 0.20 |
| M0234 | h | Camió amb bomba de formigonar (maquinària) | 0.024 | 88.92 | 2.13 |
| M0201 | h | Compressor aire gasoil 13,3 m³/h (maquinària) | 0.048 | 21.09 | 1.01 |
| P0505 | m3 | Formigó HA-25, =5% d'àrids reciclats, inclòs transport a l'obra (material) | 1.05 | 103 | 108.15 |
|  |  | Total |  |  | 117.85 |

| Amidament | Uts. | Llarg | Ample | Alt | Parcial |
|---|---|---|---|---|---|
| Cèrcol barrera seguretat | 1 | 28 | 0.4 | 0.3 | 3.36 |
| Total |  |  |  |  | 3.36 |

### 0103 DRENATGE (23/07/1998)
Import: 292363.05

**E0884** m Formació i reperfilat de cunetes transitables en qualsevol tipus de terreny
5377 m × 3.19 (3.51 amb costos indirectes) = 18873.27
Formació i reperfilat de cunetes transitable de qualsevol mida, en qualsevol tipus de terreny, excavació, refinat, càrrega i transport a l'abocador dels materials resultants

| Codi | Ut | Descripció | Rendiment | Preu | Import |
|---|---|---|---|---|---|
| O0101 | h | Cap de colla | 0.01 | 26.37 | 0.26 |
| O0110 | h | Peó | 0.02 | 20.75 | 0.42 |
| M0208 | h | Motoanivelladora | 0.02 | 73.35 | 1.47 |
| M0212B | h | Camió de trabuc 16 m³ | 0.01 | 45.4 | 0.45 |
| M0207 | h | Retroexcavadora 100 hp | 0.01 | 59.41 | 0.59 |
|  |  | Total |  |  | 3.19 |

| Amidament | Uts. | Llarg | Parcial |
|---|---|---|---|
| Cuneta transitable | 1 | 5161 | 5161.00 |
| Gual cuneta transitable | 1 | 216 | 216.00 |
| Subtotal |  |  | 5377.00 |
| Total |  |  | 5377 |

**E0885** m3 Formació i reperfilat de cunetes triangular / trapezoïdal en qualsevol tipus de terreny
7.22 m3 × 13.1 (14.41 amb costos indirectes) = 104.04
Formació i reperfilat de cunetes triangular o trapezoïdal de qualsevol mida, en qualsevol tipus de terreny, excavació, refinat, càrrega i transport a l'abocador dels materials resultants

| Codi | Ut | Descripció | Rendiment | Preu | Import |
|---|---|---|---|---|---|
| O0101 | h | Cap de colla | 0.02 | 26.37 | 0.53 |
| O0110 | h | Peó | 0.1 | 20.75 | 2.08 |
| M0208 | h | Motoanivelladora | 0.025 | 73.35 | 1.83 |
| M0207 | h | Retroexcavadora 100 hp | 0.1 | 59.41 | 5.94 |
| M0212B | h | Camió de trabuc 16 m³ | 0.06 | 45.4 | 2.72 |
|  |  | Total |  |  | 13.1 |

| Amidament | Uts. | Llarg | Ample | Alt | Parcial |
|---|---|---|---|---|---|
| Cuneta trapezoidal | 1 | 7.4 | 1.5 | 0.65 | 7.22 |
| Total |  |  |  |  | 7.22 |

**E0880** m3 Formigó en revestiment de cunetes
904.84 m3 × 131.88 (145.07 amb costos indirectes) = 131265.14
Formigó en revestiment de cunetes HM-20-P-12-X0, additiu airejant, amb un mínim de 5% d'àrids reciclats, executada amb mitjans mecànics o manuals, inclòs vibrat, motlles, regles i guies, entroncaments, remolinat, juntes, reg de curat amb producte filmógen 0,25 kg/m2, totalment acabada.

| Codi | Ut | Descripció | Rendiment | Preu | Import |
|---|---|---|---|---|---|
| O0101 | h | Cap de colla | 0.09 | 26.37 | 2.37 |
| O0102 | h | Oficial 1ª | 0.45 | 24.9 | 11.21 |
| O0110 | h | Peó | 0.45 | 20.75 | 9.34 |
| P0508 | m3 | Formigó revest. cunetes HM-20-P-12-X0, additiu airejant, =5% d'àrids reciclats, inclòs transport a l'obra (material) | 1.02 | 101 | 103.02 |
| P0604 | kg | Claus acer (material; 24/03/2026) | 0.25 | 1.61 | 0.40 |
| P0701 | m | Tauló de fusta pi, 10 usos | 5 | 0.41 | 2.05 |
| P0704 | m2 | Amortització tauler de pi 22 mm, 10 usos (material; 13/03/2026) | 1 | 2.43 | 2.43 |
| M0240 | h | Regle vibratori formigonat soleres (maquinària; 24/03/2026) | 0.225 | 4.72 | 1.06 |
|  |  | Total |  |  | 131.88 |

| Amidament | Uts. | Llarg | Ample | Alt | Parcial |
|---|---|---|---|---|---|
| Cuneta transitable | 1 | 5161 |  | 0.175 | 903.175 |
| Cuneta trapezoidal | 1 | 7.4 | 1.5 | 0.15 | 1.665 |
| Subtotal |  |  |  |  | 904.840 |
| Total |  |  |  |  | 904.84 |

**E05171** m2 Malla electrosoldada d'acer corrugat ME500SD 20x20cm Ø8mm
777.6 m2 × 5.34 (5.87 amb costos indirectes) = 4564.51
Malla electrosoldada d'acer corrugat ME 500 SD, de 20x20 cm i 8 mm de diàmetre, col·locada.

| Codi | Ut | Descripció | Rendiment | Preu | Import |
|---|---|---|---|---|---|
| O0102 | h | Oficial 1ª | 0.0267 | 24.9 | 0.66 |
| O0110 | h | Peó | 0.0267 | 20.75 | 0.55 |
| P0602 | kg | Filferro recuit | 0.02 | 1.75 | 0.04 |
| P06101 | m2 | Malla electrosoldada d'acer corrugat ME500SD 20x20cm Ø8mm (material) | 1.2 | 3.41 | 4.09 |
|  |  | Total |  |  | 5.34 |

| Amidament | Uts. | Llarg | Ample | Parcial |
|---|---|---|---|---|
| Gual cuneta transitable | 1 | 216 | 3.6 | 777.60 |
| Total |  |  |  | 777.6 |

**E0883** m3 Formació de gual en cuneta transitable, formigó HA-25
155.52 m3 × 136.59 (150.25 amb costos indirectes) = 23366.88
Formació de gual en cuneta transitable amb HA-25-P-20-XC4, amb un mínim de 5% d'àrids reciclats, executat amb mitjans mecànics o manuals, inclòs vibrat, motlles, regles i guies, entroncaments, remolinat, juntes, reg de curat del formigó, totalment acabat.

| Codi | Ut | Descripció | Rendiment | Preu | Import |
|---|---|---|---|---|---|
| O0101 | h | Cap de colla | 0.1 | 26.37 | 2.64 |
| O0102 | h | Oficial 1ª | 0.5 | 24.9 | 12.45 |
| O0110 | h | Peó | 0.5 | 20.75 | 10.38 |
| P0505 | m3 | Formigó HA-25, =5% d'àrids reciclats, inclòs transport a l'obra | 1.02 | 103 | 105.06 |
| P0604 | kg | Claus acer | 0.25 | 1.61 | 0.40 |
| P0701 | m | Tauló de fusta pi, 10 usos | 5 | 0.41 | 2.05 |
| P0704 | m2 | Amortització tauler de pi 22 mm, 10 usos | 1 | 2.43 | 2.43 |
| M0240 | h | Regle vibratori formigonat soleres | 0.25 | 4.72 | 1.18 |
|  |  | Total |  |  | 136.59 |

| Amidament | Uts. | Llarg | Ample | Alt | Parcial |
|---|---|---|---|---|---|
| Gual cuneta transitable | 1 | 216 | 3.6 | 0.2 | 155.52 |
| Total |  |  |  |  | 155.52 |

**E06200** m3 Paviment de formigó tipus HM-20, amb junts
539.04 m3 × 130.64 (143.7 amb costos indirectes) = 77460.05
Paviment de formigó HM-20, de consistència plàstica o tova, de qualsevol gruix, amb mitjans manuals, incloent estesa, vibratge, acabat superficial manual ratllat, remolinat o reglejat, formació de junts tallats en fresc, reg de curat amb producte filmógen 0,25 kg/m2 i totes les feines adients.

| Codi | Ut | Descripció | Rendiment | Preu | Import |
|---|---|---|---|---|---|
| O0101 | h | Cap de colla | 0.11 | 26.37 | 2.90 |
| O0102 | h | Oficial 1ª | 0.55 | 24.9 | 13.70 |
| O0110 | h | Peó | 0.55 | 20.75 | 11.41 |
| P0503 | m3 | Formigó HM-20, =5% d'àrids reciclats, inclòs transport a l'obra (material) | 1.05 | 96.5 | 101.33 |
| M0240 | h | Regle vibratori formigonat soleres | 0.275 | 4.72 | 1.30 |
|  |  | Total |  |  | 130.64 |

| Amidament | Uts. | Llarg | Ample | Alt | Parcial |
|---|---|---|---|---|---|
| Berma formigonada | 1 | 4492 | 1 | 0.12 | 539.04 |
| Total |  |  |  |  | 539.04 |

**E08703** u Arqueta drenatge per recollida de cunetes, Hmax=2,00 m, 2 reixes D-400 (23/07/1998)
17 u × 1324.11 (1456.52 amb costos indirectes) = 24760.84
Arqueta de drenatge per a recollida de les aigües pluvials provinents de les cunetes de fins a 2,00 m d'alçària amb bonera i reixa abatible classe C-250 de 790x355x29 mm amb bastiment i 2 reixes de fosa talla-aigües 973x490x70 mm classe D-400 segons plànols, de formigó armat, inclòs excavació, base de formigó de neteja i encofrat, totalment acabada.

| Codi | Ut | Descripció | Rendiment | Preu | Import |
|---|---|---|---|---|---|
| O0101 | h | Cap de colla | 0.18 | 26.37 | 4.75 |
| O0102 | h | Oficial 1ª | 1.8 | 24.9 | 44.82 |
| O0110 | h | Peó | 3.6 | 20.75 | 74.70 |
| P1609 | m3 | Excavació de terres (23/07/1998) | 5.5 | 11.12 | 61.16 |
| P0502 | m3 | Formigó 15N/mm2, =5% d'àrids reciclats, inclòs transport a l'obra (material) | 0.16 | 88 | 14.08 |
| P0503 | m3 | Formigó HM-20, =5% d'àrids reciclats, inclòs transport a l'obra | 2.5 | 96.5 | 241.25 |
| E0515 | m2 | Encofrat i desencofrat pla en parament no vist | 11 | 35.08 | 385.88 |
| E0516 | m2 | Encofrat i desencofrat pla en parament vist | 3.55 | 46.1 | 163.66 |
| P06202 | u | Reixa i marc C-250 (material; 23/09/2020) | 1 | 65.16 | 65.16 |
| P0617 | u | Reixa i bastiment 985x495x70 mm D-400 (material; 23/07/1998) | 2 | 132 | 264.00 |
| P1242 | m | Tub de pp DN400 mm., SN 8 kN/m2 p/p accesoris (material) | 0.21 | 22.15 | 4.65 |
|  |  | Total |  |  | 1324.11 |

**E0414** m2 Emmacat de pedra 25 cm, travada amb formigó 15 N/mm2, acabat rústic, inclòs excavació
85 m2 × 32.53 (35.78 amb costos indirectes) = 3041.30
Emmacat amb bloc de pedra de 25 cm de mida mitja, col.locada de forma irregular i travada amb formigó de 15 N/mm2 de resistència característica a la compressió, inclòs excavació, compactació de la base i encaixonat posterior de les terres, totalment col.locada.

| Codi | Ut | Descripció | Rendiment | Preu | Import |
|---|---|---|---|---|---|
| O0101 | h | Cap de colla | 0.018 | 26.37 | 0.47 |
| O0102 | h | Oficial 1ª | 0.0225 | 24.9 | 0.56 |
| O0110 | h | Peó | 0.09 | 20.75 | 1.87 |
| P0327 | t | Bloc de pedra de 25 cm de mitjana, d'origen calcari o granític, inclòs transport a l'obra (material) | 0.4375 | 12 | 5.25 |
| P0502 | m3 | Formigó 15N/mm2, =5% d'àrids reciclats, inclòs transport a l'obra | 0.16 | 88 | 14.08 |
| M0207 | h | Retroexcavadora 100 hp | 0.09 | 59.41 | 5.35 |
| M0212B | h | Camió de trabuc 16 m³ | 0.09 | 45.4 | 4.09 |
| M0211 | h | Corró de llança 650 kg | 0.09 | 9.61 | 0.86 |
|  |  | Total |  |  | 32.53 |

**E0305** m3 Excavació rases, pous o fonaments, mitjans mecànics, càrrega i transport
43.5 m3 × 11.67 (12.84 amb costos indirectes) = 558.54

| Amidament | Uts. | Llarg | Ample | Alt | Parcial |
|---|---|---|---|---|---|
| ODs | 5 | 7 | 0.9 | 1 | 31.50 |
|  | 1 | 15 | 0.8 | 1 | 12.00 |
| Subtotal |  |  |  |  | 43.50 |
| Total |  |  |  |  | 43.5 |

**E08082** m Tub HDPE de paret estructurada Ø400 mm
15 m × 32.64 (35.9 amb costos indirectes) = 538.50
Tub de paret estructurada, de superficie interna llisa i externa corrugada, de polietilè HDPE, tipus B, àrea aplicació U, de diàmetre nominal exterior 400 mm, de rididesa anular SN 8 kN/m2, segons la norma UNE-EN 13476-3 o equivalent, part proporcional de peces especials i accessoris, unió amb maneguets i col·locat al fons de la rasa.

| Codi | Ut | Descripció | Rendiment | Preu | Import |
|---|---|---|---|---|---|
| O0101 | h | Cap de colla | 0.05 | 26.37 | 1.32 |
| O0102 | h | Oficial 1ª | 0.25 | 24.9 | 6.23 |
| O0110 | h | Peó | 0.25 | 20.75 | 5.19 |
| P08082 | m | Tub HDPE Ø400 mm, SN 8kN/m2, sup. interna llisa/externa corrugada, B, U, maneguet (material) | 1.02 | 19.51 | 19.90 |
|  |  | Total |  |  | 32.64 |

| Amidament | Uts. | Llarg | Parcial |
|---|---|---|---|
| ODs | 1 | 15 | 15.00 |
| Total |  |  | 15 |

**E08083** m Tub HDPE de paret estructurada Ø500 mm
35 m × 48.43 (53.27 amb costos indirectes) = 1864.45
Tub de paret estructurada, de superficie interna llisa i externa corrugada, de polietilè HDPE, tipus B, àrea aplicació U, de diàmetre nominal exterior 500 mm, de rididesa anular SN 8 kN/m2, segons la norma UNE-EN 13476-3 o equivalent, part proporcional de peces especials i accessoris, unió amb maneguets i col·locat al fons de la rasa.

| Codi | Ut | Descripció | Rendiment | Preu | Import |
|---|---|---|---|---|---|
| O0101 | h | Cap de colla | 0.07 | 26.37 | 1.85 |
| O0102 | h | Oficial 1ª | 0.35 | 24.9 | 8.72 |
| O0110 | h | Peó | 0.35 | 20.75 | 7.26 |
| P08083 | m | Tub HDPE Ø500 mm, SN 8kN/m2, sup. interna llisa/externa corrugada, B, U, maneguet (material) | 1.02 | 30 | 30.60 |
|  |  | Total |  |  | 48.43 |

| Amidament | Uts. | Llarg | Parcial |
|---|---|---|---|
| ODs | 5 | 7 | 35.00 |
| Total |  |  | 35 |

**E0501** m3 Formigó 15N/mm2 per a regularització sota fonaments o rebliments (= 5% d'àrids reciclats)
34.55 m3 × 100.34 (110.37 amb costos indirectes) = 3813.28
Formigó de 15 N/mm2 de resistència característica a la compressió per a regularització sota fonaments, rebliments rases o col.lectors, amb un mínim de 5% d'àrids reciclats, inclòs la preparació de la base d'assentament, col·locació i vibrat

| Codi | Ut | Descripció | Rendiment | Preu | Import |
|---|---|---|---|---|---|
| O0101 | h | Cap de colla | 0.0167 | 26.37 | 0.44 |
| O0102 | h | Oficial 1ª | 0.0667 | 24.9 | 1.66 |
| O0110 | h | Peó | 0.2 | 20.75 | 4.15 |
| M0225 | h | Vibrador | 0.1333 | 2.09 | 0.28 |
| M0201 | h | Compressor aire gasoil 13,3 m³/h | 0.0667 | 21.09 | 1.41 |
| P0502 | m3 | Formigó 15N/mm2, =5% d'àrids reciclats, inclòs transport a l'obra | 1.05 | 88 | 92.40 |
|  |  | Total |  |  | 100.34 |

| Amidament | Uts. | Llarg | Ample | Alt | Parcial |
|---|---|---|---|---|---|
| ODs | 5 | 7 | 0.9 | 1 | 31.50 |
|  | -5 | 7 |  | 0.2 | -7.00 |
|  | 1 | 15 | 0.8 | 1 | 12.00 |
|  | -1 | 15 |  | 0.13 | -1.95 |
| Subtotal |  |  |  |  | 34.55 |
| Total |  |  |  |  | 34.55 |

**E0840** u Embocadura prefabricada D 500 mm
5 u × 391.32 (430.45 amb costos indirectes) = 2152.25
Embocadura armada prefabricada diàmetre 500 mm, inclou tots els treballs d'adequació, anivellament, excavació i rebliments, totalment col·locada i en servei.

| Codi | Ut | Descripció | Rendiment | Preu | Import |
|---|---|---|---|---|---|
| O0101 | h | Cap de colla | 0.1 | 26.37 | 2.64 |
| O0102 | h | Oficial 1ª | 2 | 24.9 | 49.80 |
| O0110 | h | Peó | 2 | 20.75 | 41.50 |
| P0503 | m3 | Formigó HM-20, =5% d'àrids reciclats, inclòs transport a l'obra | 0.2 | 96.5 | 19.30 |
| E02084 | u | Embocadura armada tub Ø 500 mm (material) | 1 | 217 | 217.00 |
| M0207 | h | Retroexcavadora 100 hp | 0.5 | 59.41 | 29.71 |
| M0214 | h | Camió grua 12 tn | 0.5 | 62.74 | 31.37 |
|  |  | Total |  |  | 391.32 |

### 0104 SENYALITZACIÓ I ABALISAMENT (23/07/1998)
Import: 37448.31

**E07311** u Trasllat de senyal existent (23/07/1998)
53 u × 37.47 (41.22 amb costos indirectes) = 2184.66
Trasllat de senyal existent, inclòs fonamentació.

| Codi | Ut | Descripció | Rendiment | Preu | Import |
|---|---|---|---|---|---|
| O0101 | h | Cap de colla | 0.1 | 26.37 | 2.64 |
| O0110 | h | Peó | 0.4 | 20.75 | 8.30 |
| M0212B | h | Camió de trabuc 16 m³ | 0.1 | 45.4 | 4.54 |
| P1609 | m3 | Excavació de terres | 0.18 | 11.12 | 2.00 |
| E0502 | m3 | Formigó HM-20 per a fonaments i soleres (= 5% d'àrids reciclats) | 0.18 | 111.03 | 19.99 |
|  |  | Total |  |  | 37.47 |

**E07312** u Trasllat de senyal d'indicació o orientació existent (23/07/1998)
6 u × 252.01 (277.21 amb costos indirectes) = 1663.26
Trasllat de senyal d'indicació o orientació existent de qualsevol tipus a nova ubicació, inclòs la demolició de la base de formigó, l'excavació i fonamanetació de la nova base de formigó, tots els treballs i materials necessaris per deixar la partida acabada.

| Codi | Ut | Descripció | Rendiment | Preu | Import |
|---|---|---|---|---|---|
| O0101 | h | Cap de colla | 3 | 26.37 | 79.11 |
| O0110 | h | Peó | 3 | 20.75 | 62.25 |
| M0212B | h | Camió de trabuc 16 m³ | 0.5 | 45.4 | 22.70 |
| P1609 | m3 | Excavació de terres | 0.72 | 11.12 | 8.01 |
| E0502 | m3 | Formigó HM-20 per a fonaments i soleres (= 5% d'àrids reciclats) | 0.72 | 111.03 | 79.94 |
|  |  | Total |  |  | 252.01 |

**E0706** m Marca viària longitudinal 15 cm. amplada, pintura acrílica
14151.29 m × 0.77 (0.85 amb costos indirectes) = 12028.60
Marca viària longitudinal de 15 cm d'amplada sobre paviment per a ús permanent i retrorreflectant en sec, amb humitat i amb pluja, tipus P-RR, amb pintura acrílica de color blanc o groc i microesferes de vidre, aplicada mecànicament mitjançant polvorització, incloent el premarcatge.

| Codi | Ut | Descripció | Rendiment | Preu | Import |
|---|---|---|---|---|---|
| O0101 | h | Cap de colla | 0.0015 | 26.37 | 0.04 |
| O0102 | h | Oficial 1ª | 0.0015 | 24.9 | 0.04 |
| O0110 | h | Peó | 0.003 | 20.75 | 0.06 |
| M0224 | h | Màquina pintura bandes autop. (maquinària) | 0.0015 | 41.57 | 0.06 |
| M0364 | h | Furgoneta de 3500 kg (maquinària) | 0.0015 | 8.12 | 0.01 |
| P14220 | kg | Pintura acrílica en solució aquosa o amb dissolvent (material) | 0.135 | 3.45 | 0.47 |
| P14210 | kg | Microesferes de vidre (material) | 0.072 | 1.21 | 0.09 |
|  |  | Total |  |  | 0.77 |

**E0732** m Marca viària transversal 40 cm. amplada, pintura blanca
10 m × 1.88 (2.07 amb costos indirectes) = 20.70
Marca viària transversal de 40 cm d'amplada sobre paviment per a ús permanent i retrorreflectant en sec, amb humitat i amb pluja, tipus P-RR, amb pintura acrílica de color blanc i microesferes de vidre, aplicada mecànicament mitjançant polvorització, incloent el premarcatge.

| Codi | Ut | Descripció | Rendiment | Preu | Import |
|---|---|---|---|---|---|
| O0101 | h | Cap de colla | 0.003 | 26.37 | 0.08 |
| O0102 | h | Oficial 1ª | 0.003 | 24.9 | 0.07 |
| O0110 | h | Peó | 0.006 | 20.75 | 0.12 |
| M0224 | h | Màquina pintura bandes autop. | 0.003 | 41.57 | 0.12 |
| M0364 | h | Furgoneta de 3500 kg | 0.003 | 8.12 | 0.02 |
| P14220 | kg | Pintura acrílica en solució aquosa o amb dissolvent | 0.36 | 3.45 | 1.24 |
| P14210 | kg | Microesferes de vidre | 0.192 | 1.21 | 0.23 |
|  |  | Total |  |  | 1.88 |

**E0708** m2 Marca viària transversal, fletxes, inscripcions i zebrats, pintura acrílica
5 m2 × 15.09 (16.6 amb costos indirectes) = 83.00
Marca viària transversal, fletxes, inscripcions i zebrats per a ús permanent i retrorreflectant en sec, amb humitat i amb pluja, tipus P-RR, amb pintura acrílica de color blanc i microesferes de vidre, aplicada amb màquina d'accionament manual, incloent el premarcatge.

| Codi | Ut | Descripció | Rendiment | Preu | Import |
|---|---|---|---|---|---|
| O0101 | h | Cap de colla | 0.08 | 26.37 | 2.11 |
| O0102 | h | Oficial 1ª | 0.08 | 24.9 | 1.99 |
| O0110 | h | Peó | 0.16 | 20.75 | 3.32 |
| M0224 | h | Màquina pintura bandes autop. | 0.08 | 41.57 | 3.33 |
| M0364 | h | Furgoneta de 3500 kg | 0.08 | 8.12 | 0.65 |
| P14220 | kg | Pintura acrílica en solució aquosa o amb dissolvent | 0.9 | 3.45 | 3.11 |
| P14210 | kg | Microesferes de vidre | 0.48 | 1.21 | 0.58 |
|  |  | Total |  |  | 15.09 |

**E07031** m Muntatge de barrera aprofitada amb nou poste tubular (11/05/2010)
834 m × 13.69 (15.06 amb costos indirectes) = 12560.04
Muntatge de barrera de seguretat existent aprofitada, amb nou poste tubular de 120x55 mm , inclòs part proporcional de fonamentació.

| Codi | Ut | Descripció | Rendiment | Preu | Import |
|---|---|---|---|---|---|
| O0101 | h | Cap de colla | 0.04 | 26.37 | 1.05 |
| O0102 | h | Oficial 1ª | 0.12 | 24.9 | 2.99 |
| O0110 | h | Peó | 0.12 | 20.75 | 2.49 |
| P1424 | u | Part proporc. mater. barreres (material; 11/05/2010) | 1 | 6.28 | 6.28 |
| M0253 | h | Màquina per a clavar muntants metàl·lics (maquinària) | 0.02 | 43.97 | 0.88 |
|  |  | Total |  |  | 13.69 |

**E07001** m Barrera de seguretat BMSRA4/C h=1,5m, N2/A/W5, sense separador cada 4m
73 m × 37.9 (41.69 amb costos indirectes) = 3043.37
Barrera de seguretat metàl·lica simple, amb nivell de contenció N2, índex de severitat A, amplada de treball W5, i deflexió dinàmica 1,6 segons UNE-EN 1317-2 o equivalent, sense separador, galvanitzada en calent, incloent tanca de secció doble ona, pal de perfil C-120 de 1,5m de longitud cada 4m (BMSRA4/C), elements de fixació, topall final si s'escau, material auxiliar i captafars, a una alçaria de 750 mm, inclòs enclavament i soldadures, totalment col·locada en recta o corbada de qualsevol radi

| Codi | Ut | Descripció | Rendiment | Preu | Import |
|---|---|---|---|---|---|
| O0101 | h | Cap de colla | 0.0356 | 26.37 | 0.94 |
| O0102 | h | Oficial 1ª | 0.0711 | 24.9 | 1.77 |
| O0110 | h | Peó | 0.0711 | 20.75 | 1.48 |
| M0214 | h | Camió grua 12 tn | 0.0178 | 62.74 | 1.12 |
| M0364 | h | Furgoneta de 3500 kg | 0.0356 | 8.12 | 0.29 |
| M0253 | h | Màquina per a clavar muntants metàl·lics | 0.0356 | 43.97 | 1.57 |
| M0235 | h | Equip de soldadura elèctrica (maquinària) | 0.0356 | 14.55 | 0.52 |
| M0227 | h | Grup electrògen de 45/60 kVA, amb consums inclosos (maquinària) | 0.0356 | 5.8 | 0.21 |
| P07001 | m | Barrera de seguretat BMSRA4/C h=1,5m, N2/A/W5, sense separador cada 4m (material) | 1 | 30 | 30.00 |
|  |  | Total |  |  | 37.9 |

**E07003** m Barrera de seguretat BMSRA2/C h=0,75m, N2/A/W4, sense separador cada 2m, placa d'ancoratge
28 m × 69.48 (76.43 amb costos indirectes) = 2140.04
Barrera de seguretat metàl·lica simple, amb nivell de contenció N2, índex de severitat A, amplada de treball W4, i deflexió dinàmica 1,1 segons UNE-EN 1317-2 o equivalent, sense separador, galvanitzada en calent, incloent tanca de secció doble ona, pal de perfil C-120 de 0,75m amb placa d'ancoratge cada 2m (BMSRA2/C), elements de fixació, topall final si s'escau, material auxiliar i captafars, a una alçaria de 750 mm, inclòs la instal·lació mecànica i soldadures, totalment col·locada en recta o corbada de qualsevol radi

| Codi | Ut | Descripció | Rendiment | Preu | Import |
|---|---|---|---|---|---|
| O0101 | h | Cap de colla | 0.0533 | 26.37 | 1.41 |
| O0102 | h | Oficial 1ª | 0.1067 | 24.9 | 2.66 |
| O0110 | h | Peó | 0.1067 | 20.75 | 2.21 |
| M0214 | h | Camió grua 12 tn | 0.0267 | 62.74 | 1.68 |
| M0364 | h | Furgoneta de 3500 kg | 0.0533 | 8.12 | 0.43 |
| M0235 | h | Equip de soldadura elèctrica | 0.0533 | 14.55 | 0.78 |
| M0227 | h | Grup electrògen de 45/60 kVA, amb consums inclosos | 0.0533 | 5.8 | 0.31 |
| P07003 | m | Barrera de seguretat BMSRA2/C h=0,75m, N2/A/W4, sense separador cada 2m, placa d'ancoratge (material) | 1 | 60 | 60.00 |
|  |  | Total |  |  | 69.48 |

**E07368** u Extrem 4,32m per barrera seguretat metàl·lica
2 u × 408.5 (449.35 amb costos indirectes) = 898.70
Extrem de 4,32 m mínim de barrera de seguretat metàl·lica de qualsevol tipus, amb abatiment o encastament en el talús del desmunt, incloent tanca de secció doble ona, pals de perfil C-120 cada 2 m, peça en angle, topall final, elements de fixació, material auxiliar i captafars, inclòs enclavament, totalment col·locat

| Codi | Ut | Descripció | Rendiment | Preu | Import |
|---|---|---|---|---|---|
| O0101 | h | Cap de colla | 0.5714 | 26.37 | 15.07 |
| O0102 | h | Oficial 1ª | 1.1429 | 24.9 | 28.46 |
| O0110 | h | Peó | 1.1429 | 20.75 | 23.72 |
| M0207 | h | Retroexcavadora 100 hp | 0.5714 | 59.41 | 33.95 |
| M0214 | h | Camió grua 12 tn | 0.2857 | 62.74 | 17.92 |
| M0364 | h | Furgoneta de 3500 kg | 0.5714 | 8.12 | 4.64 |
| M0253 | h | Màquina per a clavar muntants metàl·lics | 0.5714 | 43.97 | 25.12 |
| M0235 | h | Equip de soldadura elèctrica | 0.5714 | 14.55 | 8.31 |
| M0227 | h | Grup electrògen de 45/60 kVA, amb consums inclosos | 0.5714 | 5.8 | 3.31 |
| P14452 | u | Extrem 4,32m per barrera seguretat metàl·lica (material) | 1 | 248 | 248.00 |
|  |  | Total |  |  | 408.5 |

**E07364** u Extrem 8m per barrera seguretat metàl·lica
4 u × 589.73 (648.7 amb costos indirectes) = 2594.80
Extrem de 8 m mínim de barrera de seguretat metàl·lica de qualsevol tipus, amb abatiment o encastament en el talús del desmunt, incloent tanca de secció doble ona, pals de perfil C-120 cada 2 m, peça en angle, topall final, elements de fixació, material auxiliar i captafars, inclòs enclavament, totalment col·locat

| Codi | Ut | Descripció | Rendiment | Preu | Import |
|---|---|---|---|---|---|
| O0101 | h | Cap de colla | 0.8 | 26.37 | 21.10 |
| O0102 | h | Oficial 1ª | 1.6 | 24.9 | 39.84 |
| O0110 | h | Peó | 1.6 | 20.75 | 33.20 |
| M0207 | h | Retroexcavadora 100 hp | 0.8 | 59.41 | 47.53 |
| M0214 | h | Camió grua 12 tn | 0.4 | 62.74 | 25.10 |
| M0364 | h | Furgoneta de 3500 kg | 0.8 | 8.12 | 6.50 |
| M0253 | h | Màquina per a clavar muntants metàl·lics | 0.8 | 43.97 | 35.18 |
| M0235 | h | Equip de soldadura elèctrica | 0.8 | 14.55 | 11.64 |
| M0227 | h | Grup electrògen de 45/60 kVA, amb consums inclosos | 0.8 | 5.8 | 4.64 |
| P14450 | u | Extrem 8m per barrera seguretat metàl·lica (material) | 1 | 365 | 365.00 |
|  |  | Total |  |  | 589.73 |

**E07366** u Extrem en accesos i altres, qualsevol radi, per barrera de seguretat metàl·lica
1 u × 210.13 (231.14 amb costos indirectes) = 231.14
Extrem de barrera de seguretat metàl·lica de qualsevol tipus en accessos i altres, incloent 4 m de tanca de secció doble ona, pals, topall final, elements de fixació, material auxiliar i captafars, inclòs enclavament i soldadures, totalment col·locat en recta o corba de qualsevol radi

| Codi | Ut | Descripció | Rendiment | Preu | Import |
|---|---|---|---|---|---|
| O0101 | h | Cap de colla | 0.2857 | 26.37 | 7.53 |
| O0102 | h | Oficial 1ª | 0.5714 | 24.9 | 14.23 |
| O0110 | h | Peó | 0.5714 | 20.75 | 11.86 |
| M0214 | h | Camió grua 12 tn | 0.1429 | 62.74 | 8.97 |
| M0364 | h | Furgoneta de 3500 kg | 0.2857 | 8.12 | 2.32 |
| M0253 | h | Màquina per a clavar muntants metàl·lics | 0.2857 | 43.97 | 12.56 |
| M0235 | h | Equip de soldadura elèctrica | 0.2857 | 14.55 | 4.16 |
| M0227 | h | Grup electrògen de 45/60 kVA, amb consums inclosos | 0.2587 | 5.8 | 1.50 |
| P1446 | u | Extrem en accesos i altres, qualsevol radi, per barrera de seguretat metàl·lica (material) | 1 | 147 | 147.00 |
|  |  | Total |  |  | 210.13 |

### 0105 INFRAESTRUCTURA XARXA FIBRA ÒPTICA (23/07/1998)
Import: 353908.68

**E11111** m Formació de canalització d'infraestructura de comunicacions en terres, fins i tot al límit de la plataforma mitjançant microrasa (23/07/1998)
12890 m × 20.55 (22.61 amb costos indirectes) = 291442.90
Formació de canalització d'infraestructura de comunicacions en terres, fins i tot al límit de la plataforma mitjançant microrasa de fins a 8 cm d'amplada i 35 cm de profunditat, inclosa l'estesa del grup solidari de 10 microtubs de HPDE de 20 mm de diàmetre exterior i de gruix mínim de 2 mm, amb colors distintius i fil de coure agrupats en subgrups de 2 i plegats amb beina plàstica, col·locats en base de 2 i alçada de 5 o viceversa, premarcatge de la microrasa i reblert de la rasa "in situ" amb morter M-300. Inclou el tall del paviment amb equip complert específic de minirasadora amb aspiració del ferm triturat, càrrega, formació de rasa, i la reposició del mateix mitjançant morter M-300 amb additiu colorejant negre, així com la part proporcional d’elements auxiliars de fixació, separadors, protecció d’extrems, formigonat i unions fins caixa de connexions, totalment acabat. Fins i tot transport i cànon d’abocador del material excavat, proves d'estanquitat i pressió així com la senyalització provisional d’obra amb els mitjans necessaris.

| Codi | Ut | Descripció | Rendiment | Preu | Import |
|---|---|---|---|---|---|
| O0101 | h | Cap de colla | 0.02 | 26.37 | 0.53 |
| O0102 | h | Oficial 1ª | 0.08 | 24.9 | 1.99 |
| O0110 | h | Peó | 0.15 | 20.75 | 3.11 |
| M0301 | h | Equip complert específic de minirasadora amb aspiració (maquinària; 01/02/2021) | 0.1 | 46.2 | 4.62 |
| M0333 | m | Parell de semàfors portàtils d'obra, telescòpics, amb comandament a distància, i calaixos de polietilè d'alta densitat equipats (maquinària; 01/02/2021) | 1 | 0.22 | 0.22 |
| P0502 | m3 | Formigó 15N/mm2, =5% d'àrids reciclats, inclòs transport a l'obra | 0.025 | 88 | 2.20 |
| P0201 | kg | Pigment inorgànic de color per a morters i ciments (material; 01/02/2021) | 0.14 | 1.91 | 0.27 |
| P0202 | m | Canalització 10 microtubs de PEHD Ø 20 mm amb fil de detecció (material; 01/02/2021) | 1 | 5.97 | 5.97 |
| P0203 | m | Part proporcional d'accessoris per a la correcta instal·lació (material; 01/02/2021) | 1 | 0.14 | 0.14 |
| P1613 | u | Cànon d'abocador (23/07/1998) | 1 | 1.5 | 1.50 |
|  |  | Total |  |  | 20.55 |

| Amidament | Uts. | Llarg | Parcial |
|---|---|---|---|
| Cuneta transitable | 1 | 8063 | 8063.00 |
|  | 1 | 335 | 335.00 |
| Berma formigonada | 1 | 4492 | 4492.00 |
| Subtotal |  |  | 12890.00 |
| Total |  |  | 12890 |

**E11108** m Canalització en paviment d'infraestructura de comunicacions soterrada formada per 10 microtubs de PEHD de 20 mm (23/07/1998)
1217 m × 28.35 (31.19 amb costos indirectes) = 37958.23
Formació de canalització d'infraestructura de comunicacions en qualsevol tipus de paviment, sigui en creuament transversal de calçada o bé longitudinalment en voral, vorera o cuneta de formigó mitjançant microrasa de fins a 8 cm d'amplada i 35 cm de profunditat, inclosa l'estesa del grup solidari de 10 microtubs de HPDE de 20 mm de diàmetre exterior i de gruix mínim de 2 mm, amb colors distintius i fil de coure agrupats en subgrups de 2 i plegats amb beina plàstica, col·locats en base de 2 i alçada de 5 o viceversa, premarcatge de la microrasa i reblert de la rasa "in situ" amb morter autonivellant D-300. Inclou el tall del paviment amb equip complert específic de minirasadora amb aspiració del ferm triturat, càrrega, formació de rasa, i la reposició del mateix mitjançant morter autonivellant D-300 amb additiu colorejant negre, així com la part proporcional d’elements auxiliars de fixació, separadors, protecció d’extrems, formigonat i unions fins caixa de connexions, totalment acabat. Fins i tot transport i cànon d’abocador del material excavat, proves d'estanquitat i pressió així com la senyalització provisional d’obra amb els mitjans necessaris.

| Codi | Ut | Descripció | Rendiment | Preu | Import |
|---|---|---|---|---|---|
| O0101 | h | Cap de colla | 0.04 | 26.37 | 1.05 |
| O0102 | h | Oficial 1ª | 0.15 | 24.9 | 3.74 |
| O0110 | h | Peó | 0.305 | 20.75 | 6.33 |
| M0301 | h | Equip complert específic de minirasadora amb aspiració | 0.15 | 46.2 | 6.93 |
| M0333 | m | Parell de semàfors portàtils d'obra, telescòpics, amb comandament a distància, i calaixos de polietilè d'alta densitat equipats | 1 | 0.22 | 0.22 |
| P0502 | m3 | Formigó 15N/mm2, =5% d'àrids reciclats, inclòs transport a l'obra | 0.025 | 88 | 2.20 |
| P0201 | kg | Pigment inorgànic de color per a morters i ciments | 0.14 | 1.91 | 0.27 |
| P0202 | m | Canalització 10 microtubs de PEHD Ø 20 mm amb fil de detecció | 1 | 5.97 | 5.97 |
| P0203 | m | Part proporcional d'accessoris per a la correcta instal·lació | 1 | 0.14 | 0.14 |
| P1613 | u | Cànon d'abocador | 1 | 1.5 | 1.50 |
|  |  | Total |  |  | 28.35 |

**E11109** m Canalització d'infraestructura de comunicacions aèria de 10 microtubs fixada a obra de pas mitjançant canonada metàl·lica (01/02/2021)
15 m × 145.75 (160.33 amb costos indirectes) = 2404.95
Canalització d'infraestructura de comunicacions aèria incloent l'estesa del grup solidari de 10 microtubs de HPDE de 20 mm de diàmetre exterior i de gruix mínim de 2 mm, amb colors distintius agrupats en subgrups de 2 i plegats amb beina plàstica, col·locats a l'interior del tub d'acer galvanitzat amb acabat pintat col·locat sobre suports amb elements de fixació, abraçadores i ancoratge necessaris. Inclou execució amb camió grua amb cistella per a treballs en alçada. Fins i tot proves d'estanqueitat i pressió així com la senyalització provisional d’obra amb els mitjans necessaris.

| Codi | Ut | Descripció | Rendiment | Preu | Import |
|---|---|---|---|---|---|
| O0101 | h | Cap de colla | 0.2 | 26.37 | 5.27 |
| O0102 | h | Oficial 1ª | 0.75 | 24.9 | 18.68 |
| O0110 | h | Peó | 0.75 | 20.75 | 15.56 |
| M0214 | h | Camió grua 12 tn | 0.5 | 62.74 | 31.37 |
| M0333 | m | Parell de semàfors portàtils d'obra, telescòpics, amb comandament a distància, i calaixos de polietilè d'alta densitat equipats | 1 | 0.22 | 0.22 |
| P99101 | u | Abraçadora tipus pera d'acer galvanitzat, per a tubs de diàmetre 6", inclosa vareta de suspensió i tac per fixació (material; 01/02/2021) | 1 | 6.66 | 6.66 |
| P99102 | m | Tub d'acer galvanitzat electrolíticament, sense soldadura, de 6" (material; 01/02/2021) | 1 | 36.52 | 36.52 |
| P0202 | m | Canalització 10 microtubs de PEHD Ø 20 mm amb fil de detecció | 1 | 5.97 | 5.97 |
| P99103 | u | Accessori genèric per a tubs d'acer galvanitzat de 6" de diàmetre (material; 01/02/2021) | 1 | 25.5 | 25.50 |
|  |  | Total |  |  | 145.75 |

**E11110** m Canalització d'infraestructura de comunicacions aèria de 10 microtub fixada a taulell d'obra de pas mitjançant safata metàl·lica (01/02/2021)
15 m × 58.62 (64.48 amb costos indirectes) = 967.20
Canalització d'infraestructura de comunicacions aèria incloient l'estesa del grup solidari de 10 microtubs de HPDE de 20 mm de diàmetre exterior i de gruix mínim de 2 mm, amb colors distintius agrupats en subgrups de 2 i plegats amb vaina plàstica, col·locats a l'interior de la safata metàl·lica amb coberta i separadors d'acer electrozincat, d'alçària 50 mm i amplària 200 mm, col·locada sobre suports horitzontals amb elements de fixació i ancoratge necessaris. Inclou execució amb camió grua amb cistella per a treballs en alçada. Fins i tot proves d'estanqueitat i pressió així com la senyalització provisional d’obra amb els mitjans necessaris.

| Codi | Ut | Descripció | Rendiment | Preu | Import |
|---|---|---|---|---|---|
| O0101 | h | Cap de colla | 0.05 | 26.37 | 1.32 |
| O0102 | h | Oficial 1ª | 0.4 | 24.9 | 9.96 |
| O0110 | h | Peó | 0.4 | 20.75 | 8.30 |
| M0214 | h | Camió grua 12 tn | 0.25 | 62.74 | 15.69 |
| M0333 | m | Parell de semàfors portàtils d'obra, telescòpics, amb comandament a distància, i calaixos de polietilè d'alta densitat equipats | 1 | 0.22 | 0.22 |
| P0202 | m | Canalització 10 microtubs de PEHD Ø 20 mm amb fil de detecció | 1 | 5.97 | 5.97 |
| P99106 | m | Safata metàl·lica reixa d'acer electrozincat, d'alçària 50 mm i amplària 200 mm (material; 01/02/2021) | 1 | 7.36 | 7.36 |
| P99104 | m | Coberta per a safata metàl·lica reixa, d'acer galvanitzat sendzimir, de 200 mm d'amplària (material; 01/02/2021) | 1 | 6.43 | 6.43 |
| P99105 | u | Part proporcional d'elements de suport per a safates metàl·liques d'acer electrozincat de 200 mm d'amplària, per a instal·lació (material; 01/02/2021) | 1 | 3.37 | 3.37 |
|  |  | Total |  |  | 58.62 |

**E10104C** u Pericó de registre de formigó prefabricat de 60x60x50 cm interiors sobre llit de graves i llosa de formigó armat (23/07/1998)
26 u × 537.26 (590.99 amb costos indirectes) = 15365.74
Pericó de registre de formigó prefabricat de 60x60x50 cm interiors amb parets de 8 cm de gruix mínim per a serveis de telecomunicacions, col·locat sobre solera de formigó HA-25 de 10 cm de gruix i base drenant de grava 18-25 mm de 15 cm de gruix, reblert lateral amb sòl de la pròpia excavació compactat, inclòs excavació, perforació de parets, connexions, formigonat dels entrocaments amb morter, fixació dels conductes, marc i tapa de fosa classe D-400 fixada a l’arqueta amb formigó HM-20, tancament de seguretat i distintiu de la corporació, totalment acabada.

| Codi | Ut | Descripció | Rendiment | Preu | Import |
|---|---|---|---|---|---|
| O0101 | h | Cap de colla | 0.2 | 26.37 | 5.27 |
| O0102 | h | Oficial 1ª | 2 | 24.9 | 49.80 |
| O0110 | h | Peó | 2 | 20.75 | 41.50 |
| M0214 | h | Camió grua 12 tn | 0.9 | 62.74 | 56.47 |
| E0307 | m3 | Excavació rases, pous o fonaments, mitjans mecànics, càrrega i transport (90% roca) | 0.96 | 25.68 | 24.65 |
| E0337 | m3 | Graveta 18-25mm, amidat sobre perfil (23/07/1998) | 0.118 | 25.66 | 3.03 |
| E05171 | m2 | Malla electrosoldada d'acer corrugat ME500SD 20x20cm Ø8mm | 0.856 | 5.34 | 4.57 |
| E0108 | m3 | Morter de ciment elaborat a l'obra (material; 23/07/1998) | 0.05 | 55.22 | 2.76 |
| E0505 | m3 | Formigó HA-25 per a fonaments i soleres (= 5% d'àrids reciclats) | 0.09 | 117.85 | 10.61 |
| E0317 | m3 | Rebliment i piconatge rases, material pròpia obra, inclòs càrrega i transport | 0.405 | 7.22 | 2.92 |
| E0502 | m3 | Formigó HM-20 per a fonaments i soleres (= 5% d'àrids reciclats) | 0.1 | 111.03 | 11.10 |
| P101232 | u | Pericó 80x80x60 mm pref. tipus B2 amb marc i tapa D-400 (material; 01/02/2021) | 1 | 324.58 | 324.58 |
|  |  | Total |  |  | 537.26 |

**E10107C** u Pericó de registre de formigó prefabricat de 120x60x65 cm interiors sobre llit de graves i llosa de formigó armat (23/07/1998)
6 u × 874.19 (961.61 amb costos indirectes) = 5769.66
Pericó de registre de formigó prefabricat de 120x60x65 cm interiors amb parets de 8 cm de gruix mínim per a serveis de telecomunicacions, col·locat sobre solera de formigó HA-25 de 10 cm de gruix i base drenant de grava 18-25 mm de 15 cm de gruix, reblert lateral amb sòl de la pròpia excavació compactat, inclòs excavació, perforació de parets, connexions, formigonat dels entrocaments amb morter, fixació dels conductes, marc i tapa de fosa classe D-400 fixada a l’arqueta amb formigó HM-20, tancament de seguretat i distintiu de la corporació, totalment acabada.

| Codi | Ut | Descripció | Rendiment | Preu | Import |
|---|---|---|---|---|---|
| O0101 | h | Cap de colla | 0.2 | 26.37 | 5.27 |
| O0102 | h | Oficial 1ª | 2 | 24.9 | 49.80 |
| O0110 | h | Peó | 2 | 20.75 | 41.50 |
| M0214 | h | Camió grua 12 tn | 0.9 | 62.74 | 56.47 |
| E0307 | m3 | Excavació rases, pous o fonaments, mitjans mecànics, càrrega i transport (90% roca) | 1.766 | 25.68 | 45.35 |
| E0337 | m3 | Graveta 18-25mm, amidat sobre perfil | 0.197 | 25.66 | 5.06 |
| E05171 | m2 | Malla electrosoldada d'acer corrugat ME500SD 20x20cm Ø8mm | 1.517 | 5.34 | 8.10 |
| E0108 | m3 | Morter de ciment elaborat a l'obra | 0.05 | 55.22 | 2.76 |
| E0505 | m3 | Formigó HA-25 per a fonaments i soleres (= 5% d'àrids reciclats) | 0.146 | 117.85 | 17.21 |
| E0317 | m3 | Rebliment i piconatge rases, material pròpia obra, inclòs càrrega i transport | 0.648 | 7.22 | 4.68 |
| E0502 | m3 | Formigó HM-20 per a fonaments i soleres (= 5% d'àrids reciclats) | 0.1 | 111.03 | 11.10 |
| P101233 | u | Pericó 140x80x80 mm pref. tipus C2 amb marc i tapa D-400 (material; 01/02/2021) | 1 | 626.89 | 626.89 |
|  |  | Total |  |  | 874.19 |

## 02 T-301 De Tortosa a Benifallet (23/07/1998)
Import: 928807.07

### 0201 TREBALLS PREVIS I ENDERROCS (23/07/1998)
Import: 61559.58

**E0222** m Demolició tub, pas salvacunetes, qualsevol material i diàmetre <100cm, inclòs recobriment formigó
73 m × 32.07 (35.28 amb costos indirectes) = 2575.44

**E02111** m2 Demolició cuneta transitable de formigó
162.5 m2 × 6.91 (7.6 amb costos indirectes) = 1235.00

| Amidament | Uts. | Llarg | Ample | Parcial |
|---|---|---|---|---|
|  | 1 | 125 | 1.3 | 162.50 |
| Total |  |  |  | 162.5 |

**E02112** m2 Demolició cuneta triangular o trapezoïdal de formigó
436.5 m2 × 9.71 (10.68 amb costos indirectes) = 4661.82

| Amidament | Uts. | Llarg | Ample | Parcial |
|---|---|---|---|---|
|  | 1 | 291 | 1.5 | 436.50 |
| Total |  |  |  | 436.5 |

**E02085** m3 Enderroc estructures formigó armat, inclòs transport a abocador
5 m3 × 53.11 (58.42 amb costos indirectes) = 292.10

| Amidament | Uts. | Llarg | Ample | Alt | Parcial |
|---|---|---|---|---|---|
| Arquetes | 5 | 1 | 1 | 1 | 5.00 |
| Total |  |  |  |  | 5 |

**E0334** m Tall serra disc paviment mescles bituminoses, formigó o panot, fins 25cm fondària
9128 m × 3.79 (4.17 amb costos indirectes) = 38063.76

| Amidament | Uts. | Llarg | Parcial |
|---|---|---|---|
| Cuneta transitable | 1 | 5672 | 5672.00 |
| Gual cuneta transitable | 1 | 236 | 236.00 |
| Berma formigonada | 1 | 3160 | 3160.00 |
| ODs | 10 | 6 | 60.00 |
| Subtotal |  |  | 9128.00 |
| Total |  |  | 9128 |

**E02110** m2 Demolició paviment de formigó
40 m2 × 6.48 (7.13 amb costos indirectes) = 285.20
Demolició de paviment de formigó, fins a 25 cm de gruix, inclosa càrrega, transport a l'abocador, cànon d'abocament i manteniment de l'abocador.

| Codi | Ut | Descripció | Rendiment | Preu | Import |
|---|---|---|---|---|---|
| O0101 | h | Cap de colla | 0.0132 | 26.37 | 0.35 |
| O0110 | h | Peó | 0.066 | 20.75 | 1.37 |
| M0207 | h | Retroexcavadora 100 hp | 0.006 | 59.41 | 0.36 |
| M0207B | h | Retroexcavadora 100 hp equipada amb martell trencadora | 0.06 | 68.89 | 4.13 |
| M0212B | h | Camió de trabuc 16 m³ | 0.006 | 45.4 | 0.27 |
|  |  | Total |  |  | 6.48 |

| Amidament | Uts. | Llarg | Ample | Parcial |
|---|---|---|---|---|
| Accés formigonat | 1 | 10 | 4 | 40.00 |
| Total |  |  |  | 40 |

**E0213** m2 Demolició paviment mescla bituminosa
933.8 m2 × 4.86 (5.35 amb costos indirectes) = 4995.83

| Amidament | Uts. | Llarg | Ample | Parcial |
|---|---|---|---|---|
| Cuneta transitable | 1 | 5672 | 0.1 | 567.20 |
| Gual cuneta transitable | 1 | 236 | 0.1 | 23.60 |
| Berma formigonada | 1 | 3160 | 0.1 | 316.00 |
| ODs | 5 | 6 | 0.9 | 27.00 |
| Subtotal |  |  |  | 933.80 |
| Total |  |  |  | 933.8 |

**E0633** m2 Fresat paviment asfàltic fins a 15 cm (23/07/1998)
1525 m2 × 2.25 (2.48 amb costos indirectes) = 3782.00
Fresat mecànic de paviment asfàltic fins una profunditat màxima de 15 cm amb fresadora de càrrega automàtica, inclòs encaixos laterals i finals, talls i entregues a tapes i reixes amb compressor, càrrega i transport de runes a l'abocador, cànon d'abocament i escombrat i neteja de la superfície fresada.

| Codi | Ut | Descripció | Rendiment | Preu | Import |
|---|---|---|---|---|---|
| O0101 | h | Cap de colla | 0.006 | 26.37 | 0.16 |
| O0110 | h | Peó | 0.015 | 20.75 | 0.31 |
| M0242 | h | Fresadora (maquinària; 23/07/1998) | 0.007 | 133.01 | 0.93 |
| M0212B | h | Camió de trabuc 16 m³ | 0.007 | 45.4 | 0.32 |
| M0220 | h | Escombradora autopropulsada (maquinària) | 0.007 | 42.15 | 0.30 |
| P1613 | u | Cànon d'abocador | 0.15 | 1.5 | 0.23 |
|  |  | Total |  |  | 2.25 |

| Amidament | Uts. | Llarg | Ample | Parcial |
|---|---|---|---|---|
|  | 1 | 305 | 5 | 1525.00 |
| Total |  |  |  | 1525 |

**E0215** u Desmuntatge senyal vertical trànsit existent, inclòs suports i demolició fonamentacions
14 u × 34.51 (37.96 amb costos indirectes) = 531.44

**E0214** m Desmuntatge barrera seguretat metà·lica, inclòs suports i demolició fonamentacions
663 m × 6.81 (7.49 amb costos indirectes) = 4965.87

**E0821** u Recreixement i anivellació pericó o bunera
1 u × 155.56 (171.12 amb costos indirectes) = 171.12
Repicat de xapa de morter, neteja, recreixement i anivellació de pericó, pou de registre, o bunera existent de qualsevol tipus a nova cota d'acabat, totalment acabat.

| Codi | Ut | Descripció | Rendiment | Preu | Import |
|---|---|---|---|---|---|
| O0101 | h | Cap de colla | 0.3 | 26.37 | 7.91 |
| O0102 | h | Oficial 1ª | 1.5 | 24.9 | 37.35 |
| O0110 | h | Peó | 1.5 | 20.75 | 31.13 |
| P0503 | m3 | Formigó HM-20, =5% d'àrids reciclats, inclòs transport a l'obra | 0.65 | 96.5 | 62.73 |
| P0602 | kg | Filferro recuit | 0.4 | 1.75 | 0.70 |
| P0604 | kg | Claus acer | 0.3 | 1.61 | 0.48 |
| P0701 | m | Tauló de fusta pi, 10 usos | 2 | 0.41 | 0.82 |
| P0702 | m3 | Llata de fusta de pi (material; 13/03/2026) | 0.015 | 407.53 | 6.11 |
| P0704 | m2 | Amortització tauler de pi 22 mm, 10 usos | 1.25 | 2.43 | 3.04 |
| P0707 | l | Desencofrant | 0.2 | 2.91 | 0.58 |
| M0214 | h | Camió grua 12 tn | 0.075 | 62.74 | 4.71 |
|  |  | Total |  |  | 155.56 |

### 0202 MOVIMENT DE TERRES, MURS I FERMS (23/07/1998)
Import: 247822.38

**E0313** m2 Esbrossada del terreny, inclòs càrrega i transport.
9658.2 m2 × 0.73 (0.8 amb costos indirectes) = 7726.56

| Amidament | Uts. | Llarg | Ample | Parcial |
|---|---|---|---|---|
| Cuneta transitable | 1 | 5672 | 1.2 | 6806.40 |
| Berma formigonada | 1 | 3160 | 0.9 | 2844.00 |
| Cuneta trapezoïdal | 1 | 5.2 | 1.5 | 7.80 |
| Subtotal |  |  |  | 9658.20 |
| Total |  |  |  | 9658.2 |

**E0305** m3 Excavació rases, pous o fonaments, mitjans mecànics, càrrega i transport
5890.24 m3 × 11.67 (12.84 amb costos indirectes) = 75630.68

| Amidament | Uts. | Llarg | Ample | Alt | Parcial |
|---|---|---|---|---|---|
| Cuneta transitable | 1 | 5672 | 1.3 | 0.5 | 3686.80 |
| Reperfilat talús | 1 | 567.2 | 0.5 | 1 | 283.60 |
| Gual cuneta transitable | 1 | 236 | 3.6 | 0.4 | 339.84 |
| Berma formigonada | 1 | 3160 | 1 | 0.5 | 1580.00 |
| Subtotal |  |  |  |  | 5890.24 |
| Total |  |  |  |  | 5890.24 |

**E0344** m2 Repàs i piconatge de la base del terraplè i del fons de la caixa
11383.2 m2 × 1.57 (1.73 amb costos indirectes) = 19692.94

| Amidament | Uts. | Llarg | Ample | Parcial |
|---|---|---|---|---|
| Cuneta transitable | 1 | 5672 | 1.3 | 7373.60 |
| Gual cuneta transitable | 1 | 236 | 3.6 | 849.60 |
| Berma formigonada | 1 | 3160 | 1 | 3160.00 |
| Subtotal |  |  |  | 11383.20 |
| Total |  |  |  | 11383.2 |

**E0317** m3 Rebliment i piconatge rases, material pròpia obra, inclòs càrrega i transport
615.8 m3 × 7.22 (7.94 amb costos indirectes) = 4889.45

| Amidament | Uts. | Llarg | Ample | Alt | Parcial |
|---|---|---|---|---|---|
| Cuneta transitable | 1 | 283.6 | 1 | 0.5 | 141.80 |
| Berma formigonada | 1 | 948 | 1 | 0.5 | 474.00 |
| Subtotal |  |  |  |  | 615.80 |
| Total |  |  |  |  | 615.8 |

**E1105** m2 Estesa terra vegetal en talussos (material pròpia obra)
3160 m2 × 1.21 (1.33 amb costos indirectes) = 4202.80

| Amidament | Uts. | Llarg | Ample | Parcial |
|---|---|---|---|---|
| Berma formigonada | 1 | 3160 | 1 | 3160.00 |
| Total |  |  |  | 3160 |

**E0601** m3 Base granular de tot-u artificial, amb motoanivelladora
3435.36 m3 × 24.36 (26.8 amb costos indirectes) = 92067.65

| Amidament | Uts. | Llarg | Ample | Alt | Parcial |
|---|---|---|---|---|---|
| Cuneta transitable | 1 | 5672 | 1.3 | 0.4 | 2949.44 |
| Gual cuneta transitable | 1 | 236 | 3.6 | 0.2 | 169.92 |
| Berma formigonada | 1 | 3160 | 1 | 0.1 | 316.00 |
| Subtotal |  |  |  |  | 3435.36 |
| Total |  |  |  |  | 3435.36 |

**E0612** m2 Reg d'adherència termoadherent C60B3 TER (dotació 0,6 kg/m2)
1525 m2 × 0.45 (0.5 amb costos indirectes) = 762.50
Reg d'adherència amb emulsió bituminosa catiònica termoadherent tipus C60B3 TER (dotació 0,60 kg/m2) i protecció del reg, inclòs preparació de la superfície existent.

| Codi | Ut | Descripció | Rendiment | Preu | Import |
|---|---|---|---|---|---|
| O0102 | h | Oficial 1ª | 0.0013 | 24.9 | 0.03 |
| O0110 | h | Peó | 0.0013 | 20.75 | 0.03 |
| M0217 | h | Camió cisterna reg asfàltic (maquinària) | 0.0013 | 30.63 | 0.04 |
| M0220 | h | Escombradora autopropulsada | 0.0013 | 42.15 | 0.05 |
| P0406 | kg | Emulsió bituminosa termoadherent C60B3 TER (material) | 0.6 | 0.5 | 0.30 |
|  |  | Total |  |  | 0.45 |

| Amidament | Uts. | Llarg | Ample | Parcial |
|---|---|---|---|---|
|  | 1 | 305 | 5 | 1525.00 |
| Total |  |  |  | 1525 |

**E0604C** t Paviment de MBC tipus AC16 surf S 50/70 GR (= 5% d'àrids reciclats)
186.81 t × 69.99 (76.99 amb costos indirectes) = 14382.50
Paviment de mescla bituminosa en calent tipus formigó bituminós AC16 surf 50/70 S amb granulat granític per a capa de trànsit, amb un mínim del 5% d'àrid reciclat, estesa i compactada.

| Codi | Ut | Descripció | Rendiment | Preu | Import |
|---|---|---|---|---|---|
| O0101 | h | Cap de colla | 0.0174 | 26.37 | 0.46 |
| O0102 | h | Oficial 1ª | 0.0348 | 24.9 | 0.87 |
| O0110 | h | Peó | 0.0696 | 20.75 | 1.44 |
| M0236 | h | Estenedora per a mescles (maquinària) | 0.0174 | 70.66 | 1.23 |
| M0210B | h | Corró vibratori autop. 12 a 14 t | 0.0174 | 57.5 | 1.00 |
| M0237 | h | Piconadora de pneumàtics 15 tn (maquinària) | 0.0174 | 62.36 | 1.09 |
| M0220 | h | Escombradora autopropulsada | 0.0174 | 42.15 | 0.73 |
| M0212A | h | Camió banyera 32t (maquinària) | 0.1509 | 64 | 9.66 |
| P04140 | t | M.B.C. tipus AC16 surf S GR en obra (= 5% d'àrids reciclats) (material) | 1 | 53.51 | 53.51 |
|  |  | Total |  |  | 69.99 |

**E0622** m Vorada de calçada C5 25x15 de peces prefabricades de formigó (Tipus T2)
250 m × 24.31 (26.74 amb costos indirectes) = 6685.00
Vorada de calçada bicapa de secció normalitzada C5 25x15, acabat llis, de peces prefabricades de formigó rectes i corbes, d'acord amb la UNE 127340 i UNE EN 1340 o equivalents, inclosa excavació i base de formigó de 20 N/mm2 de resistència característica a la compressió, rejuntat amb morter i totes les feines adients, totalment col·locada.

| Codi | Ut | Descripció | Rendiment | Preu | Import |
|---|---|---|---|---|---|
| O0101 | h | Cap de colla | 0.0369 | 26.37 | 0.97 |
| O0102 | h | Oficial 1ª | 0.1231 | 24.9 | 3.07 |
| O0110 | h | Peó | 0.2462 | 20.75 | 5.11 |
| M0207 | h | Retroexcavadora 100 hp | 0.0123 | 59.41 | 0.73 |
| P10092 | m | Vorada de calçada C5 28x17 prefabricada de formigó (material) | 1.05 | 4.6 | 4.83 |
| P0503 | m3 | Formigó HM-20, =5% d'àrids reciclats, inclòs transport a l'obra | 0.07 | 96.5 | 6.76 |
| P0405 | m3 | Morter de ciment de classe M-5 (material) | 0.021 | 135 | 2.84 |
|  |  | Total |  |  | 24.31 |

**E0638** m Gual rebaixat PMR o vehicles amb vorada (23/07/1998)
50 m × 26.9 (29.59 amb costos indirectes) = 1479.50
Gual rebaixat per a persones amb mobilitat reduïda o per a vehicles, inclòs l'excavació, vorada sobre base de formigó HM-20, talls de les peces de vorada, abatiments i adpatació a l'accés i rampes, rejuntat amb morter de ciment, totalment acabat.

| Codi | Ut | Descripció | Rendiment | Preu | Import |
|---|---|---|---|---|---|
| O0101 | h | Cap de colla | 0.05 | 26.37 | 1.32 |
| O0102 | h | Oficial 1ª | 0.12 | 24.9 | 2.99 |
| O0110 | h | Peó | 0.3 | 20.75 | 6.23 |
| P1609 | m3 | Excavació de terres | 0.09 | 11.12 | 1.00 |
| P10091 | m | Vorada de calçada C3 28x17 prefabricada de formigó (material) | 1.1 | 5.6 | 6.16 |
| E0108 | m3 | Morter de ciment elaborat a l'obra | 0.023 | 55.22 | 1.27 |
| P0503 | m3 | Formigó HM-20, =5% d'àrids reciclats, inclòs transport a l'obra | 0.08 | 96.5 | 7.72 |
| M0225 | h | Vibrador | 0.1 | 2.09 | 0.21 |
|  |  | Total |  |  | 26.9 |

**E0629** m Rigola blanca 20x20x8 de peces prefabricades de formigó
300 m × 16.72 (18.39 amb costos indirectes) = 5517.00
Rigola prefabricada de formigó de color blanc de 20 cm d'amplada i 8 cm de gruix, inclosa excavació, base de formigó de 20 N/mm2 de resistència característica a la compressió, col·locada amb morter, rejuntada amb beurada de ciment i totes les feines adients, totalment col·locada.

| Codi | Ut | Descripció | Rendiment | Preu | Import |
|---|---|---|---|---|---|
| O0101 | h | Cap de colla | 0.0218 | 26.37 | 0.57 |
| O0102 | h | Oficial 1ª | 0.0727 | 24.9 | 1.81 |
| O0110 | h | Peó | 0.1455 | 20.75 | 3.02 |
| M0207 | h | Retroexcavadora 100 hp | 0.0073 | 59.41 | 0.43 |
| P19020 | u | Rigola 20x20x8 prefabricada de formigó, color blanc (material) | 5.05 | 0.85 | 4.29 |
| P0503 | m3 | Formigó HM-20, =5% d'àrids reciclats, inclòs transport a l'obra | 0.06 | 96.5 | 5.79 |
| P04041 | t | Ciment portland CEM I 32,5N (material) | 0.001 | 126 | 0.13 |
| P0405 | m3 | Morter de ciment de classe M-5 | 0.005 | 135 | 0.68 |
|  |  | Total |  |  | 16.72 |

**E1108** m Vorada de vianants A4 20x8 de peces prefabricades de formigó (Tipus jardí)
20 m × 20.26 (22.29 amb costos indirectes) = 445.80
Vorada de vianants bicapa de secció normalitzada A4 20x8 de peces prefabricades de formigó rectes i corbes, d'acord amb la UNE 127340 i UNE EN 1340 o equivalents, inclosa excavació i base de formigó de 20 N/mm2 de resistència característica a la compressió, rejuntat amb morter i totes les feines adients, totalment col·locada.

| Codi | Ut | Descripció | Rendiment | Preu | Import |
|---|---|---|---|---|---|
| O0101 | h | Cap de colla | 0.0343 | 26.37 | 0.90 |
| O0102 | h | Oficial 1ª | 0.1143 | 24.9 | 2.85 |
| O0110 | h | Peó | 0.2286 | 20.75 | 4.74 |
| M0207 | h | Retroexcavadora 100 hp | 0.0114 | 59.41 | 0.68 |
| P1007 | m | Vorada de vianants A4 20x8 prefabricada de formigó (material) | 1.05 | 3.25 | 3.41 |
| P0503 | m3 | Formigó HM-20, =5% d'àrids reciclats, inclòs transport a l'obra | 0.06 | 96.5 | 5.79 |
| P0405 | m3 | Morter de ciment de classe M-5 | 0.014 | 135 | 1.89 |
|  |  | Total |  |  | 20.26 |

**E0624** m2 Paviment de panot 20x20x4 de peces prefabricades de formigó
300 m2 × 36.62 (40.28 amb costos indirectes) = 12084.00
Paviment de panot prefabricat de formigó de 20 cm d'amplada i 4 cm de gruix, color a definir, inclosa excavació, refinat i compactació del terreny, base de formigó de 20 N/mm2 de resistència característica a la compressió, col·locat amb morter, rejuntat amb beurada de ciment i totes les feines adients, totalment col·locat.

| Codi | Ut | Descripció | Rendiment | Preu | Import |
|---|---|---|---|---|---|
| O0101 | h | Cap de colla | 0.05 | 26.37 | 1.32 |
| O0102 | h | Oficial 1ª | 0.2 | 24.9 | 4.98 |
| O0110 | h | Peó | 0.3 | 20.75 | 6.23 |
| M0207 | h | Retroexcavadora 100 hp | 0.01 | 59.41 | 0.59 |
| M0211 | h | Corró de llança 650 kg | 0.01 | 9.61 | 0.10 |
| P0813 | m2 | Panot 20x20x4 prefabricat de formigó, color a definir (material) | 1.05 | 9 | 9.45 |
| P0503 | m3 | Formigó HM-20, =5% d'àrids reciclats, inclòs transport a l'obra | 0.1 | 96.5 | 9.65 |
| P04041 | t | Ciment portland CEM I 32,5N | 0.002 | 126 | 0.25 |
| P0405 | m3 | Morter de ciment de classe M-5 | 0.03 | 135 | 4.05 |
|  |  | Total |  |  | 36.62 |

**E0673** m2 Paviment de panot tàctil de botons 20x20x4 de peces prefabricades de formigó
30 m2 × 41.02 (45.12 amb costos indirectes) = 1353.60
Paviment de panot tàctil de botons troncocònics prefabricat de formigó de 20 cm d'amplada i 4 cm de gruix, color a definir, inclosa excavació, refinat i compactació del terreny, base de formigó de 20 N/mm2 de resistència característica a la compressió, col·locat amb morter, rejuntat amb beurada de ciment i totes les feines adients, totalment col·locat.

| Codi | Ut | Descripció | Rendiment | Preu | Import |
|---|---|---|---|---|---|
| O0101 | h | Cap de colla | 0.0667 | 26.37 | 1.76 |
| O0102 | h | Oficial 1ª | 0.2667 | 24.9 | 6.64 |
| O0110 | h | Peó | 0.4 | 20.75 | 8.30 |
| M0207 | h | Retroexcavadora 100 hp | 0.0133 | 59.41 | 0.79 |
| M0211 | h | Corró de llança 650 kg | 0.0133 | 9.61 | 0.13 |
| P0673 | m2 | Panot tàctil de botons troncocònics 20x20x4 prefabricat de formigó, color a definir (material) | 1.05 | 9 | 9.45 |
| P0503 | m3 | Formigó HM-20, =5% d'àrids reciclats, inclòs transport a l'obra | 0.1 | 96.5 | 9.65 |
| P04041 | t | Ciment portland CEM I 32,5N | 0.002 | 126 | 0.25 |
| P0405 | m3 | Morter de ciment de classe M-5 | 0.03 | 135 | 4.05 |
|  |  | Total |  |  | 41.02 |

**E0674** m2 Paviment de panot tàctil d'estries 20x20x4 de peces prefabricades de formigó
20 m2 × 41.02 (45.12 amb costos indirectes) = 902.40
Paviment de panot tàctil d'estries prefabricat de formigó de 20 cm d'amplada i 4 cm de gruix, color a definir, inclosa excavació, refinat i compactació del terreny, base de formigó de 20 N/mm2 de resistència característica a la compressió, col·locat amb morter, rejuntat amb beurada de ciment i totes les feines adients, totalment col·locat.

| Codi | Ut | Descripció | Rendiment | Preu | Import |
|---|---|---|---|---|---|
| O0101 | h | Cap de colla | 0.0667 | 26.37 | 1.76 |
| O0102 | h | Oficial 1ª | 0.2667 | 24.9 | 6.64 |
| O0110 | h | Peó | 0.4 | 20.75 | 8.30 |
| M0207 | h | Retroexcavadora 100 hp | 0.0133 | 59.41 | 0.79 |
| M0211 | h | Corró de llança 650 kg | 0.0133 | 9.61 | 0.13 |
| P0674 | m2 | Panot tàctil d'estries 20x20x4 prefabricat de formigó, color a definir (material) | 1.05 | 9 | 9.45 |
| P0503 | m3 | Formigó HM-20, =5% d'àrids reciclats, inclòs transport a l'obra | 0.1 | 96.5 | 9.65 |
| P04041 | t | Ciment portland CEM I 32,5N | 0.002 | 126 | 0.25 |
| P0405 | m3 | Morter de ciment de classe M-5 | 0.03 | 135 | 4.05 |
|  |  | Total |  |  | 41.02 |

### 0203 DRENATGE (23/07/1998)
Import: 279173.47

**E0884** m Formació i reperfilat de cunetes transitables en qualsevol tipus de terreny
5908 m × 3.19 (3.51 amb costos indirectes) = 20737.08

| Amidament | Uts. | Llarg | Parcial |
|---|---|---|---|
| Cuneta transitable | 1 | 5672 | 5672.00 |
| Gual cuneta transitable | 1 | 236 | 236.00 |
| Subtotal |  |  | 5908.00 |
| Total |  |  | 5908 |

**E0885** m3 Formació i reperfilat de cunetes triangular / trapezoïdal en qualsevol tipus de terreny
5.07 m3 × 13.1 (14.41 amb costos indirectes) = 73.06

| Amidament | Uts. | Llarg | Ample | Alt | Parcial |
|---|---|---|---|---|---|
| Cuneta trapezoidal | 1 | 5.2 | 1.5 | 0.65 | 5.07 |
| Total |  |  |  |  | 5.07 |

**E0880** m3 Formigó en revestiment de cunetes
993.77 m3 × 131.88 (145.07 amb costos indirectes) = 144166.21

| Amidament | Uts. | Llarg | Ample | Alt | Parcial |
|---|---|---|---|---|---|
| Cuneta transitable | 1 | 5672 |  | 0.175 | 992.60 |
| Cuneta trapezoidal | 1 | 5.2 | 1.5 | 0.15 | 1.17 |
| Subtotal |  |  |  |  | 993.77 |
| Total |  |  |  |  | 993.77 |

**E05171** m2 Malla electrosoldada d'acer corrugat ME500SD 20x20cm Ø8mm
849.6 m2 × 5.34 (5.87 amb costos indirectes) = 4987.15

| Amidament | Uts. | Llarg | Ample | Parcial |
|---|---|---|---|---|
| Gual cuneta transitable | 1 | 236 | 3.6 | 849.60 |
| Total |  |  |  | 849.6 |

**E0883** m3 Formació de gual en cuneta transitable, formigó HA-25
169.92 m3 × 136.59 (150.25 amb costos indirectes) = 25530.48

| Amidament | Uts. | Llarg | Ample | Alt | Parcial |
|---|---|---|---|---|---|
| Gual cuneta transitable | 1 | 236 | 3.6 | 0.2 | 169.92 |
| Total |  |  |  |  | 169.92 |

**E06200** m3 Paviment de formigó tipus HM-20, amb junts
379.2 m3 × 130.64 (143.7 amb costos indirectes) = 54491.04

| Amidament | Uts. | Llarg | Ample | Alt | Parcial |
|---|---|---|---|---|---|
| Berma formigonada | 1 | 3160 | 1 | 0.12 | 379.20 |
| Total |  |  |  |  | 379.2 |

**E08703** u Arqueta drenatge per recollida de cunetes, Hmax=2,00 m, 2 reixes D-400
12 u × 1324.11 (1456.52 amb costos indirectes) = 17478.24

**E0414** m2 Emmacat de pedra 25 cm, travada amb formigó 15 N/mm2, acabat rústic, inclòs excavació
60 m2 × 32.53 (35.78 amb costos indirectes) = 2146.80

**E0305** m3 Excavació rases, pous o fonaments, mitjans mecànics, càrrega i transport
39 m3 × 11.67 (12.84 amb costos indirectes) = 500.76

| Amidament | Uts. | Llarg | Ample | Alt | Parcial |
|---|---|---|---|---|---|
|  | 1 | 20 | 0.6 | 1 | 12.00 |
| ODs | 5 | 6 | 0.9 | 1 | 27.00 |
| Subtotal |  |  |  |  | 39.00 |
| Total |  |  |  |  | 39 |

**E08083** m Tub HDPE de paret estructurada Ø500 mm
30 m × 48.43 (53.27 amb costos indirectes) = 1598.10

| Amidament | Uts. | Llarg | Parcial |
|---|---|---|---|
| ODs | 5 | 6 | 30.00 |
| Total |  |  | 30 |

**E0501** m3 Formigó 15N/mm2 per a regularització sota fonaments o rebliments (= 5% d'àrids reciclats)
32 m3 × 100.34 (110.37 amb costos indirectes) = 3531.84

| Amidament | Uts. | Llarg | Ample | Alt | Parcial |
|---|---|---|---|---|---|
|  | 1 | 20 | 0.6 | 1 | 12.00 |
|  | -1 | 20 |  | 0.05 | -1.00 |
| ODs | 5 | 6 | 0.9 | 1 | 27.00 |
|  | -5 | 6 |  | 0.2 | -6.00 |
| Subtotal |  |  |  |  | 32.00 |
| Total |  |  |  |  | 32 |

**E0322** m3 Rebliment i piconatge rases, sorra 0-3 mm, inclòs transport
1.29 m3 × 32.41 (35.65 amb costos indirectes) = 45.99
Rebliment amb sorra de 0 a 3 mm de rases i recobriment de canalitzacions, estesa i compactació segons condicions del Plec de Prescripcions Tècniques, inclòs cànon d'extracció i transport a l'obra.

| Codi | Ut | Descripció | Rendiment | Preu | Import |
|---|---|---|---|---|---|
| O0101 | h | Cap de colla | 0.0167 | 26.37 | 0.44 |
| O0110 | h | Peó | 0.0667 | 20.75 | 1.38 |
| M0207 | h | Retroexcavadora 100 hp | 0.0333 | 59.41 | 1.98 |
| M0211 | h | Corró de llança 650 kg | 0.0667 | 9.61 | 0.64 |
| M0213 | h | Camió cisterna de 8 m³ | 0.0133 | 48 | 0.64 |
| P03152 | m3 | Sorra de pedrera de 0 a 3 mm, inlòs transport a l'obra (material) | 1.05 | 25.93 | 27.23 |
| P1601 | m3 | Aigua | 0.05 | 1.93 | 0.10 |
|  |  | Total |  |  | 32.41 |

| Amidament | Uts. | Llarg | Ample | Alt | Parcial |
|---|---|---|---|---|---|
| ODs | 1 | 3 | 0.9 | 0.7 | 1.89 |
|  | -1 | 3 |  | 0.2 | -0.60 |
| Subtotal |  |  |  |  | 1.29 |
| Total |  |  |  |  | 1.29 |

**E0317** m3 Rebliment i piconatge rases, material pròpia obra, inclòs càrrega i transport
0.81 m3 × 7.22 (7.94 amb costos indirectes) = 6.43

| Amidament | Uts. | Llarg | Ample | Alt | Parcial |
|---|---|---|---|---|---|
| ODs | 1 | 3 | 0.9 | 0.3 | 0.81 |
| Total |  |  |  |  | 0.81 |

**E0840** u Embocadura prefabricada D 500 mm
5 u × 391.32 (430.45 amb costos indirectes) = 2152.25

**E08080** m Tub HDPE de paret estructurada Ø250 mm
20 m × 13.74 (15.11 amb costos indirectes) = 302.20
Tub de paret estructurada, de superficie interna llisa i externa corrugada, de polietilè HDPE, tipus B, àrea aplicació U, de diàmetre nominal exterior 250 mm, de rididesa anular SN 8 kN/m2, segons la norma UNE-EN 13476-3 o equivalent, part proporcional de peces especials i accessoris, unió amb maneguets i col·locat al fons de la rasa.

| Codi | Ut | Descripció | Rendiment | Preu | Import |
|---|---|---|---|---|---|
| O0101 | h | Cap de colla | 0.02 | 26.37 | 0.53 |
| O0102 | h | Oficial 1ª | 0.1 | 24.9 | 2.49 |
| O0110 | h | Peó | 0.1 | 20.75 | 2.08 |
| P08080 | m | Tub HDPE Ø250 mm, SN 8kN/m2, sup. interna llisa/externa corrugada, B, U, maneguet (material) | 1.02 | 8.47 | 8.64 |
|  |  | Total |  |  | 13.74 |

**E08203** u Embornal amb bústia i reixa talla-aigües de fosa 700x360x50 mm C-250 (23/07/1998)
2 u × 218.98 (240.88 amb costos indirectes) = 481.76
Embornal amb vorada tipus bústia i reixa talla-aigües de fosa dúctil de 700x360x50 mm amb bastiment, classe C-250, acabat amb pintura negra asfàltica, inclou excavació, totalment acabada.

| Codi | Ut | Descripció | Rendiment | Preu | Import |
|---|---|---|---|---|---|
| O0101 | h | Cap de colla | 0.1 | 26.37 | 2.64 |
| O0102 | h | Oficial 1ª | 1 | 24.9 | 24.90 |
| O0110 | h | Peó | 1 | 20.75 | 20.75 |
| P1609 | m3 | Excavació de terres | 0.9 | 11.12 | 10.01 |
| E0109 | m2 | Encofrat de fusta per a fonaments i formigó ocult, col.locat. (material; 23/07/1998) | 1.87 | 33.66 | 62.94 |
| E0502 | m3 | Formigó HM-20 per a fonaments i soleres (= 5% d'àrids reciclats) | 0.25 | 111.03 | 27.76 |
| P06204 | u | Reixa i bastiment 700x360x50 mm C-250 (material; 23/07/1998) | 1 | 60.16 | 60.16 |
| P1005 | m | Vorada pref. form. tipus bústia. (material; 01/04/2009) | 1 | 9.82 | 9.82 |
|  |  | Total |  |  | 218.98 |

**E0835** u Pou registre DN1000 formigó pref, tapa Ø650 i bastiment fosa i pates, Hmax=1,80 m (23/07/1998)
1 u × 651.09 (716.2 amb costos indirectes) = 716.20
Pou de registre Ø1000 de formigó prefabricat fins 1,80 m d'alçada, inclòs solera de formigó de HM-20, anell d'entroncament amb tubs, con superior, bastiment i tapa de fosa dúctil Ø650 mm exterior, estanca i insonora D400 i graons

| Codi | Ut | Descripció | Rendiment | Preu | Import |
|---|---|---|---|---|---|
| O0101 | h | Cap de colla | 0.3 | 26.37 | 7.91 |
| O0102 | h | Oficial 1ª | 2.5 | 24.9 | 62.25 |
| O0110 | h | Peó | 2.5 | 20.75 | 51.88 |
| P0503 | m3 | Formigó HM-20, =5% d'àrids reciclats, inclòs transport a l'obra | 1.16 | 96.5 | 111.94 |
| P0652 | u | Con prefabricat de reducció asimètric 1000x690 mm (material) | 1 | 90.11 | 90.11 |
| P0653 | u | Anell prefabricat 1000x1000 mm (material) | 1 | 87.39 | 87.39 |
| P0618 | u | Tapa fosa Ø650 mm. exterior, marc Ø800 mm., classe D-400 (material) | 1 | 182.65 | 182.65 |
| P0651 | u | Graó d'acer revestit de polipropilè, 40 cm d'amplada (material; 23/07/1998) | 4 | 5.48 | 21.92 |
| P0405 | m3 | Morter de ciment de classe M-5 | 0.05 | 135 | 6.75 |
| M0225 | h | Vibrador | 1.3 | 2.09 | 2.72 |
| M0229 | h | Compressor d'aire de gasoil 3m³ | 1.3 | 7.06 | 9.18 |
| M0214C | h | Camió grua de 5t | 0.3 | 54.62 | 16.39 |
|  |  | Total |  |  | 651.09 |

**E0891** u Connexió de canonada amb col·lector existent
1 u × 207.16 (227.88 amb costos indirectes) = 227.88
Connexió de canonada amb el col·lector existent, inclòs la totalitat de l'obra civil necessària i mitjans auxiliars, càrrega i transport de les runes a l'abocador, cànon i condicionament del mateix, totalment acabada.

| Codi | Ut | Descripció | Rendiment | Preu | Import |
|---|---|---|---|---|---|
| O0102 | h | Oficial 1ª | 2 | 24.9 | 49.80 |
| O0110 | h | Peó | 2 | 20.75 | 41.50 |
| P0503 | m3 | Formigó HM-20, =5% d'àrids reciclats, inclòs transport a l'obra | 0.4 | 96.5 | 38.60 |
| M0225 | h | Vibrador | 0.04 | 2.09 | 0.08 |
| E0515 | m2 | Encofrat i desencofrat pla en parament no vist | 2.2 | 35.08 | 77.18 |
|  |  | Total |  |  | 207.16 |

### 0204 SENYALITZACIÓ I ABALISAMENT (23/07/1998)
Import: 26048.14

**E07311** u Trasllat de senyal existent
37 u × 37.47 (41.22 amb costos indirectes) = 1525.14

**E07312** u Trasllat de senyal d'indicació o orientació existent
4 u × 252.01 (277.21 amb costos indirectes) = 1108.84

**E0706** m Marca viària longitudinal 15 cm. amplada, pintura acrílica
11825 m × 0.77 (0.85 amb costos indirectes) = 10051.25

**E0732** m Marca viària transversal 40 cm. amplada, pintura blanca
10 m × 1.88 (2.07 amb costos indirectes) = 20.70

**E0708** m2 Marca viària transversal, fletxes, inscripcions i zebrats, pintura acrílica
5 m2 × 15.09 (16.6 amb costos indirectes) = 83.00

**E07031** m Muntatge de barrera aprofitada amb nou poste tubular
567 m × 13.69 (15.06 amb costos indirectes) = 8539.02

**E07001** m Barrera de seguretat BMSRA4/C h=1,5m, N2/A/W5, sense separador cada 4m
55 m × 37.9 (41.69 amb costos indirectes) = 2292.95

**E07368** u Extrem 4,32m per barrera seguretat metàl·lica
2 u × 408.5 (449.35 amb costos indirectes) = 898.70

**E07364** u Extrem 8m per barrera seguretat metàl·lica
2 u × 589.73 (648.7 amb costos indirectes) = 1297.40

**E07366** u Extrem en accesos i altres, qualsevol radi, per barrera de seguretat metàl·lica
1 u × 210.13 (231.14 amb costos indirectes) = 231.14

### 0205 INFRAESTRUCTURA XARXA FIBRA ÒPTICA (23/07/1998)
Import: 314203.5

**E11111** m Formació de canalització d'infraestructura de comunicacions en terres, fins i tot al límit de la plataforma mitjançant microrasa
9068 m × 20.55 (22.61 amb costos indirectes) = 205027.48

| Amidament | Uts. | Llarg | Parcial |
|---|---|---|---|
| Cuneta transitable | 1 | 5672 | 5672.00 |
|  | 1 | 236 | 236.00 |
| Berma formigonada | 1 | 3160 | 3160.00 |
| Subtotal |  |  | 9068.00 |
| Total |  |  | 9068 |

**E11108** m Canalització en paviment d'infraestructura de comunicacions soterrada formada per 10 microtubs de PEHD de 20 mm
2682 m × 28.35 (31.19 amb costos indirectes) = 83651.58

**E11109** m Canalització d'infraestructura de comunicacions aèria de 10 microtubs fixada a obra de pas mitjançant canonada metàl·lica
20 m × 145.75 (160.33 amb costos indirectes) = 3206.60

**E11110** m Canalització d'infraestructura de comunicacions aèria de 10 microtub fixada a taulell d'obra de pas mitjançant safata metàl·lica
55 m × 58.62 (64.48 amb costos indirectes) = 3546.40

**E10104C** u Pericó de registre de formigó prefabricat de 60x60x50 cm interiors sobre llit de graves i llosa de formigó armat
22 u × 537.26 (590.99 amb costos indirectes) = 13001.78

**E10107C** u Pericó de registre de formigó prefabricat de 120x60x65 cm interiors sobre llit de graves i llosa de formigó armat
6 u × 874.19 (961.61 amb costos indirectes) = 5769.66

## 03 TV-7333 i TV-7331 De la Fatarella a Vilalba dels Arcs i de la Fatarella a les Camposines (23/07/1998)
Import: 831059.7

### 031 TREBALLS PREVIS I ENDERROCS (23/07/1998)
Import: 62393

**E0222** m Demolició tub, pas salvacunetes, qualsevol material i diàmetre <100cm, inclòs recobriment formigó
138 m × 32.07 (35.28 amb costos indirectes) = 4868.64

| Amidament | Uts. | Llarg | Parcial |
|---|---|---|---|
| Gual | 1 | 138 | 138.00 |
| Total |  |  | 138 |

**E02111** m2 Demolició cuneta transitable de formigó
153 m2 × 6.91 (7.6 amb costos indirectes) = 1162.80

| Amidament | Uts. | Llarg | Ample | Parcial |
|---|---|---|---|---|
| Cuneta | 1 | 102 | 1.3 | 132.60 |
| Gual | 1 | 6 | 3.4 | 20.40 |
| Subtotal |  |  |  | 153.00 |
| Total |  |  |  | 153 |

**E02112** m2 Demolició cuneta triangular o trapezoïdal de formigó
816 m2 × 9.71 (10.68 amb costos indirectes) = 8714.88

| Amidament | Uts. | Llarg | Ample | Parcial |
|---|---|---|---|---|
|  | 1 | 544 | 1.5 | 816.00 |
| Total |  |  |  | 816 |

**E02085** m3 Enderroc estructures formigó armat, inclòs transport a abocador
5 m3 × 53.11 (58.42 amb costos indirectes) = 292.10

| Amidament | Uts. | Llarg | Ample | Alt | Parcial |
|---|---|---|---|---|---|
| Arquetes | 5 | 1 | 1 | 1 | 5.00 |
| Total |  |  |  |  | 5 |

**E0203** m3 Enderroc murs de contenció de pedra, inclòs transport a abocador (23/07/1998)
11.25 m3 × 34.82 (38.3 amb costos indirectes) = 430.88
Enderroc de murs de contenció de pedra, inclòs transport dels materials a l'abocador, cànon i condicionament del mateix.

| Codi | Ut | Descripció | Rendiment | Preu | Import |
|---|---|---|---|---|---|
| O0102 | h | Oficial 1ª | 0.1 | 24.9 | 2.49 |
| O0110 | h | Peó | 0.5 | 20.75 | 10.38 |
| M0207B | h | Retroexcavadora 100 hp equipada amb martell trencadora | 0.21 | 68.89 | 14.47 |
| M0212B | h | Camió de trabuc 16 m³ | 0.125 | 45.4 | 5.68 |
| P1613 | u | Cànon d'abocador | 1.2 | 1.5 | 1.80 |
|  |  | Total |  |  | 34.82 |

| Amidament | Uts. | Llarg | Ample | Alt | Parcial |
|---|---|---|---|---|---|
|  | 1 | 45 | 0.5 | 0.5 | 11.25 |
| Total |  |  |  |  | 11.25 |

**E0334** m Tall serra disc paviment mescles bituminoses, formigó o panot, fins 25cm fondària
8587 m × 3.79 (4.17 amb costos indirectes) = 35807.79

| Amidament | Uts. | Llarg | Parcial |
|---|---|---|---|
| Cuneta transitable | 1 | 5298 | 5298.00 |
| Gual cuneta transitable | 1 | 224 | 224.00 |
| Berma formigonada | 1 | 2952 | 2952.00 |
| Accés aglomerat | 1 | 73 | 73.00 |
| ODs | 8 | 5 | 40.00 |
| Subtotal |  |  | 8587.00 |
| Total |  |  | 8587 |

**E0213** m2 Demolició paviment mescla bituminosa
1117.5 m2 × 4.86 (5.35 amb costos indirectes) = 5978.63

| Amidament | Uts. | Llarg | Ample | Parcial |
|---|---|---|---|---|
| Cuneta transitable | 1 | 5298 | 0.1 | 529.80 |
| Gual cuneta transitable | 1 | 224 | 0.1 | 22.40 |
| Berma formigonada | 1 | 2952 | 0.1 | 295.20 |
| Accés aglomerat | 1 | 73 | 0.1 | 7.30 |
| Accés aglomerat existent | 1 | 72 | 3.4 | 244.80 |
| ODs | 4 | 5 | 0.9 | 18.00 |
| Subtotal |  |  |  | 1117.50 |
| Total |  |  |  | 1117.5 |

**E0215** u Desmuntatge senyal vertical trànsit existent, inclòs suports i demolició fonamentacions
13 u × 34.51 (37.96 amb costos indirectes) = 493.48

**E0214** m Desmuntatge barrera seguretat metà·lica, inclòs suports i demolició fonamentacions
620 m × 6.81 (7.49 amb costos indirectes) = 4643.80

### 032 MOVIMENT DE TERRES, MURS I FERMS (23/07/1998)
Import: 201670.24

**E0313** m2 Esbrossada del terreny, inclòs càrrega i transport.
9021.9 m2 × 0.73 (0.8 amb costos indirectes) = 7217.52

| Amidament | Uts. | Llarg | Ample | Parcial |
|---|---|---|---|---|
| Cuneta transitable | 1 | 5298 | 1.2 | 6357.60 |
| Berma formigonada | 1 | 2952 | 0.9 | 2656.80 |
| Cuneta trapezoïdal | 1 | 5 | 1.5 | 7.50 |
| Subtotal |  |  |  | 9021.90 |
| Total |  |  |  | 9021.9 |

**E0305** m3 Excavació rases, pous o fonaments, mitjans mecànics, càrrega i transport
5653.66 m3 × 11.67 (12.84 amb costos indirectes) = 72592.99

| Amidament | Uts. | Llarg | Ample | Alt | Parcial |
|---|---|---|---|---|---|
| Cuneta transitable | 1 | 5298 | 1.3 | 0.5 | 3443.70 |
| Reperfilat talús | 1 | 529.8 | 0.5 | 1 | 264.90 |
| Gual cuneta transitable | 1 | 224 | 3.6 | 0.4 | 322.56 |
| Berma formigonada | 1 | 2952 | 1 | 0.5 | 1476.00 |
| Escullera berma formigonada | 1 | 147 | 1 | 0.5 | 73.50 |
| Accés aglomerat | 1 | 73 | 4 | 0.25 | 73.00 |
| Subtotal |  |  |  |  | 5653.66 |
| Total |  |  |  |  | 5653.66 |

**E0344** m2 Repàs i piconatge de la base del terraplè i del fons de la caixa
10937.8 m2 × 1.57 (1.73 amb costos indirectes) = 18922.39

| Amidament | Uts. | Llarg | Ample | Parcial |
|---|---|---|---|---|
| Cuneta transitable | 1 | 5298 | 1.3 | 6887.40 |
| Gual cuneta transitable | 1 | 224 | 3.6 | 806.40 |
| Berma formigonada | 1 | 2952 | 1 | 2952.00 |
| Accés aglomerat | 1 | 73 | 4 | 292.00 |
| Subtotal |  |  |  | 10937.80 |
| Total |  |  |  | 10937.8 |

**E0317** m3 Rebliment i piconatge rases, material pròpia obra, inclòs càrrega i transport
575.25 m3 × 7.22 (7.94 amb costos indirectes) = 4567.49

| Amidament | Uts. | Llarg | Ample | Alt | Parcial |
|---|---|---|---|---|---|
| Cuneta transitable | 1 | 264.9 | 1 | 0.5 | 132.45 |
| Berma formigonada | 1 | 885.6 | 1 | 0.5 | 442.80 |
| Subtotal |  |  |  |  | 575.25 |
| Total |  |  |  |  | 575.25 |

**E1105** m2 Estesa terra vegetal en talussos (material pròpia obra)
2952 m2 × 1.21 (1.33 amb costos indirectes) = 3926.16

| Amidament | Uts. | Llarg | Ample | Parcial |
|---|---|---|---|---|
| Berma formigonada | 1 | 2952 | 1 | 2952.00 |
| Total |  |  |  | 2952 |

**E0601** m3 Base granular de tot-u artificial, amb motoanivelladora
3269.84 m3 × 24.36 (26.8 amb costos indirectes) = 87631.71

| Amidament | Uts. | Llarg | Ample | Alt | Parcial |
|---|---|---|---|---|---|
| Cuneta transitable | 1 | 5298 | 1.3 | 0.4 | 2754.96 |
| Gual cuneta transitable | 1 | 224 | 3.6 | 0.2 | 161.28 |
| Berma formigonada | 1 | 2952 | 1 | 0.1 | 295.20 |
| Accés aglomerat | 1 | 73 | 4 | 0.2 | 58.40 |
| Subtotal |  |  |  |  | 3269.84 |
| Total |  |  |  |  | 3269.84 |

**E04121** m3 Escullera amb bloc de pedra calcària de 800 a 1.200 kg
147 m3 × 42.13 (46.34 amb costos indirectes) = 6811.98

| Amidament | Uts. | Llarg | Ample | Alt | Parcial |
|---|---|---|---|---|---|
| Escullera berma formigonada | 1 | 147 | 1 | 1 | 147.00 |
| Total |  |  |  |  | 147 |

### 033 DRENATGE (23/07/1998)
Import: 271680.22

**E0884** m Formació i reperfilat de cunetes transitables en qualsevol tipus de terreny
5522 m × 3.19 (3.51 amb costos indirectes) = 19382.22

| Amidament | Uts. | Llarg | Parcial |
|---|---|---|---|
| Cuneta transitable | 1 | 5298 | 5298.00 |
| Gual cuneta transitable | 1 | 224 | 224.00 |
| Subtotal |  |  | 5522.00 |
| Total |  |  | 5522 |

**E0885** m3 Formació i reperfilat de cunetes triangular / trapezoïdal en qualsevol tipus de terreny
4.88 m3 × 13.1 (14.41 amb costos indirectes) = 70.32

| Amidament | Uts. | Llarg | Ample | Alt | Parcial |
|---|---|---|---|---|---|
| Cuneta trapezoïdal | 1 | 5 | 1.5 | 0.65 | 4.88 |
| Total |  |  |  |  | 4.88 |

**E0880** m3 Formigó en revestiment de cunetes
928.28 m3 × 131.88 (145.07 amb costos indirectes) = 134665.58

| Amidament | Uts. | Llarg | Ample | Alt | Parcial |
|---|---|---|---|---|---|
| Cuneta transitable | 1 | 5298 |  | 0.175 | 927.15 |
| Cuneta trapezoïdal | 1 | 5 | 1.5 | 0.15 | 1.13 |
| Subtotal |  |  |  |  | 928.28 |
| Total |  |  |  |  | 928.28 |

**E05171** m2 Malla electrosoldada d'acer corrugat ME500SD 20x20cm Ø8mm
806.4 m2 × 5.34 (5.87 amb costos indirectes) = 4733.57

| Amidament | Uts. | Llarg | Ample | Parcial |
|---|---|---|---|---|
| Gual cuneta transitable | 1 | 224 | 3.6 | 806.40 |
| Total |  |  |  | 806.4 |

**E0883** m3 Formació de gual en cuneta transitable, formigó HA-25
161.28 m3 × 136.59 (150.25 amb costos indirectes) = 24232.32

| Amidament | Uts. | Llarg | Ample | Alt | Parcial |
|---|---|---|---|---|---|
| Gual cuneta transitable | 1 | 224 | 3.6 | 0.2 | 161.28 |
| Total |  |  |  |  | 161.28 |

**E06200** m3 Paviment de formigó tipus HM-20, amb junts
442.8 m3 × 130.64 (143.7 amb costos indirectes) = 63630.36

| Amidament | Uts. | Llarg | Ample | Alt | Parcial |
|---|---|---|---|---|---|
| Berma formigonada | 1 | 2952 | 1 | 0.15 | 442.80 |
| Total |  |  |  |  | 442.8 |

**E08703** u Arqueta drenatge per recollida de cunetes, Hmax=2,00 m, 2 reixes D-400
11 u × 1324.11 (1456.52 amb costos indirectes) = 16021.72

**E0414** m2 Emmacat de pedra 25 cm, travada amb formigó 15 N/mm2, acabat rústic, inclòs excavació
56 m2 × 32.53 (35.78 amb costos indirectes) = 2003.68

| Amidament | Uts. | Llarg | Ample | Parcial |
|---|---|---|---|---|
|  | 14 | 2 | 2 | 56.00 |
| Total |  |  |  | 56 |

**E0305** m3 Excavació rases, pous o fonaments, mitjans mecànics, càrrega i transport
49.2 m3 × 11.67 (12.84 amb costos indirectes) = 631.73

| Amidament | Uts. | Llarg | Ample | Alt | Parcial |
|---|---|---|---|---|---|
| ODs | 4 | 7 | 0.9 | 1 | 25.20 |
| Pous filtració | 3 | 2 | 2 | 2 | 24.00 |
| Subtotal |  |  |  |  | 49.20 |
| Total |  |  |  |  | 49.2 |

**E08083** m Tub HDPE de paret estructurada Ø500 mm
28 m × 48.43 (53.27 amb costos indirectes) = 1491.56

| Amidament | Uts. | Llarg | Parcial |
|---|---|---|---|
| ODs | 4 | 7 | 28.00 |
| Total |  |  | 28 |

**E0501** m3 Formigó 15N/mm2 per a regularització sota fonaments o rebliments (= 5% d'àrids reciclats)
19.6 m3 × 100.34 (110.37 amb costos indirectes) = 2163.25

| Amidament | Uts. | Llarg | Ample | Alt | Parcial |
|---|---|---|---|---|---|
| ODs | 4 | 7 | 0.9 | 1 | 25.20 |
|  | -4 | 7 |  | 0.2 | -5.60 |
| Subtotal |  |  |  |  | 19.60 |
| Total |  |  |  |  | 19.6 |

**E0840** u Embocadura prefabricada D 500 mm
4 u × 391.32 (430.45 amb costos indirectes) = 1721.80

| Amidament | Uts. | Parcial |
|---|---|---|
| ODs | 4 | 4.00 |
| Total |  | 4 |

**E0648** m2 Feltre geotextil de polipropilè 250 g/m2
60 m2 × 5.25 (5.78 amb costos indirectes) = 346.80
Feltre geotextil de polipropilè amb un pes mínim de 250 g/m2 no teixit, 100% foradat per ambdues cares, amb resistència a la perforació igual o superior a 2900 N, inclòs pèrdues per retalls i encavalcaments, regularització i anivellament de superfície d'assentament, totalment col·locat.

| Codi | Ut | Descripció | Rendiment | Preu | Import |
|---|---|---|---|---|---|
| O0101 | h | Cap de colla | 0.005 | 26.37 | 0.13 |
| O0102 | h | Oficial 1ª | 0.02 | 24.9 | 0.50 |
| O0110 | h | Peó | 0.02 | 20.75 | 0.42 |
| P06424 | m2 | Geotèxtil 250 g/m2 resist>= 2900 N (material; 23/03/2026) | 1.1 | 3.82 | 4.20 |
|  |  | Total |  |  | 5.25 |

| Amidament | Uts. | Llarg | Ample | Parcial |
|---|---|---|---|---|
| Pous filtració | 15 | 2 | 2 | 60.00 |
| Total |  |  |  | 60 |

**E0319** m3 Rebliment material filtrant d'elements localitzats, grava 20-40mm, inclòs transport
3.6 m3 × 24.89 (27.38 amb costos indirectes) = 98.57
Rebliment de material filtrant d'elements localitzats, amb grava de pedrera de 20 a 40 mm, sense fins, inclòs estesa i compactació segons condicions del Plec de Prescripcions Tècniques, inclòs cànon d'extracció i transport a l'obra.

| Codi | Ut | Descripció | Rendiment | Preu | Import |
|---|---|---|---|---|---|
| O0101 | h | Cap de colla | 0.02 | 26.37 | 0.53 |
| O0110 | h | Peó | 0.08 | 20.75 | 1.66 |
| M0207 | h | Retroexcavadora 100 hp | 0.08 | 59.41 | 4.75 |
| M0211 | h | Corró de llança 650 kg | 0.08 | 9.61 | 0.77 |
| P0308 | m3 | Grava de pedrera 20-40mm sense fins, inclòs transport a l'obra (material) | 1.05 | 16.36 | 17.18 |
|  |  | Total |  |  | 24.89 |

| Amidament | Uts. | Llarg | Ample | Alt | Parcial |
|---|---|---|---|---|---|
| Pous filtració | 3 | 2 | 2 | 0.3 | 3.60 |
| Total |  |  |  |  | 3.6 |

**E0347** m3 Rebliment i piconatge de pedra en rama de 80-300mm, inclòs transport
20.4 m3 × 21.69 (23.86 amb costos indirectes) = 486.74
Rebliment de pedra de 80 a 300 mm d'elements localitzats, extreta de les voladures, inclòs estesa i compactació segons condicions del Plec de Prescripcions Tècniques, inclòs cànon d'extracció i transport a l'obra.

| Codi | Ut | Descripció | Rendiment | Preu | Import |
|---|---|---|---|---|---|
| O0101 | h | Cap de colla | 0.0222 | 26.37 | 0.59 |
| O0110 | h | Peó | 0.0889 | 20.75 | 1.84 |
| M0207 | h | Retroexcavadora 100 hp | 0.0889 | 59.41 | 5.28 |
| M0211 | h | Corró de llança 650 kg | 0.0889 | 9.61 | 0.85 |
| P03081 | m3 | Pedra en rama 80-300mm, inclòs transport a l'obra (material) | 1.05 | 12.5 | 13.13 |
|  |  | Total |  |  | 21.69 |

| Amidament | Uts. | Llarg | Ample | Alt | Parcial |
|---|---|---|---|---|---|
| Pous filtració | 3 | 2 | 2 | 1.7 | 20.40 |
| Total |  |  |  |  | 20.4 |

### 034 SENYALITZACIÓ I ABALISAMENT (23/07/1998)
Import: 23443.59

**E07311** u Trasllat de senyal existent
35 u × 37.47 (41.22 amb costos indirectes) = 1442.70

**E07312** u Trasllat de senyal d'indicació o orientació existent
4 u × 252.01 (277.21 amb costos indirectes) = 1108.84

**E0706** m Marca viària longitudinal 15 cm. amplada, pintura acrílica
10867 m × 0.77 (0.85 amb costos indirectes) = 9236.95

**E0732** m Marca viària transversal 40 cm. amplada, pintura blanca
10 m × 1.88 (2.07 amb costos indirectes) = 20.70

**E0708** m2 Marca viària transversal, fletxes, inscripcions i zebrats, pintura acrílica
5 m2 × 15.09 (16.6 amb costos indirectes) = 83.00

**E07031** m Muntatge de barrera aprofitada amb nou poste tubular
548 m × 13.69 (15.06 amb costos indirectes) = 8252.88

**E07001** m Barrera de seguretat BMSRA4/C h=1,5m, N2/A/W5, sense separador cada 4m
48 m × 37.9 (41.69 amb costos indirectes) = 2001.12

**E07364** u Extrem 8m per barrera seguretat metàl·lica
2 u × 589.73 (648.7 amb costos indirectes) = 1297.40

### 035 INFRAESTRUCTURA XARXA FIBRA ÒPTICA (23/07/1998)
Import: 271872.65

**E11111** m Formació de canalització d'infraestructura de comunicacions en terres, fins i tot al límit de la plataforma mitjançant microrasa
8900 m × 20.55 (22.61 amb costos indirectes) = 201229.00

| Amidament | Uts. | Llarg | Parcial |
|---|---|---|---|
| Cuneta transitable | 1 | 5790 | 5790.00 |
| Berma formigonada | 1 | 3110 | 3110.00 |
| Subtotal |  |  | 8900.00 |
| Total |  |  | 8900 |

**E11108** m Canalització en paviment d'infraestructura de comunicacions soterrada formada per 10 microtubs de PEHD de 20 mm
1701 m × 28.35 (31.19 amb costos indirectes) = 53054.19

| Amidament | Uts. | Llarg | Parcial |
|---|---|---|---|
| Creuament | 1 | 132 | 132.00 |
| Accés aglomerat existent | 1 | 188 | 188.00 |
| Cuneta transitable existent | 1 | 1381 | 1381.00 |
| Subtotal |  |  | 1701.00 |
| Total |  |  | 1701 |

**E10104C** u Pericó de registre de formigó prefabricat de 60x60x50 cm interiors sobre llit de graves i llosa de formigó armat
20 u × 537.26 (590.99 amb costos indirectes) = 11819.80

**E10107C** u Pericó de registre de formigó prefabricat de 120x60x65 cm interiors sobre llit de graves i llosa de formigó armat
6 u × 874.19 (961.61 amb costos indirectes) = 5769.66

## 04 T-740 De Falset a Porrera (23/07/1998)
Import: 463547.73

### 0401 TREBALLS PREVIS I ENDERROCS (10/07/2006)
Import: 49821.2

**E0222** m Demolició tub, pas salvacunetes, qualsevol material i diàmetre <100cm, inclòs recobriment formigó
109 m × 32.07 (35.28 amb costos indirectes) = 3845.52

**E02111** m2 Demolició cuneta transitable de formigó
169 m2 × 6.91 (7.6 amb costos indirectes) = 1284.40

**E02112** m2 Demolició cuneta triangular o trapezoïdal de formigó
77.5 m2 × 9.71 (10.68 amb costos indirectes) = 827.70

**E02085** m3 Enderroc estructures formigó armat, inclòs transport a abocador
9 m3 × 53.11 (58.42 amb costos indirectes) = 525.78

| Amidament | Uts. | Llarg | Ample | Alt | Parcial |
|---|---|---|---|---|---|
| Arquetes | 9 | 1 | 1 | 1 | 9.00 |
| Total |  |  |  |  | 9 |

**E0334** m Tall serra disc paviment mescles bituminoses, formigó o panot, fins 25cm fondària
6723 m × 3.79 (4.17 amb costos indirectes) = 28034.91

| Amidament | Uts. | Llarg | Parcial |
|---|---|---|---|
| Cuneta transitable | 1 | 4905 | 4905.00 |
| Gual cuneta transitable | 1 | 298 | 298.00 |
| Berma formigonada | 1 | 1472 | 1472.00 |
| ODs | 8 | 6 | 48.00 |
| Subtotal |  |  | 6723.00 |
| Total |  |  | 6723 |

**E02110** m2 Demolició paviment de formigó
667.5 m2 × 6.48 (7.13 amb costos indirectes) = 4759.28

| Amidament | Uts. | Llarg | Ample | Parcial |
|---|---|---|---|---|
| Cuneta transitable | 1 | 4905 | 0.1 | 490.50 |
| Gual cuneta transitable | 1 | 298 | 0.1 | 29.80 |
| Berma formigonada | 1 | 1472 | 0.1 | 147.20 |
| Subtotal |  |  |  | 667.50 |
| Total |  |  |  | 667.5 |

**E0213** m2 Demolició paviment mescla bituminosa
689.1 m2 × 4.86 (5.35 amb costos indirectes) = 3686.69

| Amidament | Uts. | Llarg | Ample | Parcial |
|---|---|---|---|---|
| Cuneta transitable | 1 | 4905 | 0.1 | 490.50 |
| Gual cuneta transitable | 1 | 298 | 0.1 | 29.80 |
| Berma formigonada | 1 | 1472 | 0.1 | 147.20 |
| ODs | 4 | 6 | 0.9 | 21.60 |
| Subtotal |  |  |  | 689.10 |
| Total |  |  |  | 689.1 |

**E0215** u Desmuntatge senyal vertical trànsit existent, inclòs suports i demolició fonamentacions
7 u × 34.51 (37.96 amb costos indirectes) = 265.72

**E0214** m Desmuntatge barrera seguretat metà·lica, inclòs suports i demolició fonamentacions
880 m × 6.81 (7.49 amb costos indirectes) = 6591.20

### 0402 MOVIMENT DE TERRES, MURS I FERMS (23/07/1998)
Import: 153576.09

**E0313** m2 Esbrossada del terreny, inclòs càrrega i transport.
6577 m2 × 0.73 (0.8 amb costos indirectes) = 5261.60

| Amidament | Uts. | Llarg | Ample | Parcial |
|---|---|---|---|---|
| Cuneta transitable | 1 | 4905 | 1.1 | 5395.50 |
| Berma formigonada | 1 | 1472 | 0.8 | 1177.60 |
| Cuneta trapezoïdal | 1 | 2.6 | 1.5 | 3.90 |
| Subtotal |  |  |  | 6577.00 |
| Total |  |  |  | 6577 |

**E0305** m3 Excavació rases, pous o fonaments, mitjans mecànics, càrrega i transport
3975.58 m3 × 11.67 (12.84 amb costos indirectes) = 51046.45

| Amidament | Uts. | Llarg | Ample | Alt | Parcial |
|---|---|---|---|---|---|
| Cuneta transitable | 1 | 4905 | 1.1 | 0.5 | 2697.75 |
| Reperfilat talús | 1 | 490.5 | 0.5 | 1 | 245.25 |
| Gual cuneta transitable | 1 | 298 | 3.4 | 0.4 | 405.28 |
| Berma formigonada | 1 | 1472 | 0.8 | 0.5 | 588.80 |
| Escullera talús | 1 | 77 | 1 | 0.5 | 38.50 |
| Subtotal |  |  |  |  | 3975.58 |
| Total |  |  |  |  | 3975.58 |

**E0344** m2 Repàs i piconatge de la base del terraplè i del fons de la caixa
7586.3 m2 × 1.57 (1.73 amb costos indirectes) = 13124.30

| Amidament | Uts. | Llarg | Ample | Parcial |
|---|---|---|---|---|
| Cuneta transitable | 1 | 4905 | 1.1 | 5395.50 |
| Gual cuneta transitable | 1 | 298 | 3.4 | 1013.20 |
| Berma formigonada | 1 | 1472 | 0.8 | 1177.60 |
| Subtotal |  |  |  | 7586.30 |
| Total |  |  |  | 7586.3 |

**E0317** m3 Rebliment i piconatge rases, material pròpia obra, inclòs càrrega i transport
343 m3 × 7.22 (7.94 amb costos indirectes) = 2723.42

| Amidament | Uts. | Llarg | Ample | Alt | Parcial |
|---|---|---|---|---|---|
| Cuneta transitable | 1 | 245 | 1 | 0.5 | 122.50 |
| Berma formigonada | 1 | 441 | 1 | 0.5 | 220.50 |
| Subtotal |  |  |  |  | 343.00 |
| Total |  |  |  |  | 343 |

**E1105** m2 Estesa terra vegetal en talussos (material pròpia obra)
1472 m2 × 1.21 (1.33 amb costos indirectes) = 1957.76

| Amidament | Uts. | Llarg | Ample | Parcial |
|---|---|---|---|---|
| Berma formigonada | 1 | 1472 | 1 | 1472.00 |
| Total |  |  |  | 1472 |

**E0601** m3 Base granular de tot-u artificial, amb motoanivelladora
2831.88 m3 × 24.36 (26.8 amb costos indirectes) = 75894.38

| Amidament | Uts. | Llarg | Ample | Alt | Parcial |
|---|---|---|---|---|---|
| Cuneta transitable | 1 | 4905 | 1.1 | 0.4 | 2158.20 |
| Gual cuneta transitable | 1 | 298 | 3.4 | 0.2 | 202.64 |
| Berma formigonada | 1 | 1472 | 0.8 | 0.4 | 471.04 |
| Subtotal |  |  |  |  | 2831.88 |
| Total |  |  |  |  | 2831.88 |

**E04121** m3 Escullera amb bloc de pedra calcària de 800 a 1.200 kg
77 m3 × 42.13 (46.34 amb costos indirectes) = 3568.18

| Amidament | Uts. | Llarg | Ample | Alt | Parcial |
|---|---|---|---|---|---|
| Escullera talús | 1 | 77 | 1 | 1 | 77.00 |
| Total |  |  |  |  | 77 |

### 0403 DRENATGE (23/07/1998)
Import: 232469.29

**E0884** m Formació i reperfilat de cunetes transitables en qualsevol tipus de terreny
5203 m × 3.19 (3.51 amb costos indirectes) = 18262.53

| Amidament | Uts. | Llarg | Parcial |
|---|---|---|---|
| Cuneta transitable | 1 | 4905 | 4905.00 |
| Gual cuneta transitable | 1 | 298 | 298.00 |
| Subtotal |  |  | 5203.00 |
| Total |  |  | 5203 |

**E0885** m3 Formació i reperfilat de cunetes triangular / trapezoïdal en qualsevol tipus de terreny
12.29 m3 × 13.1 (14.41 amb costos indirectes) = 177.10

| Amidament | Uts. | Llarg | Ample | Alt | Parcial |
|---|---|---|---|---|---|
| Cuneta trapezoidal | 1 | 12.6 | 1.5 | 0.65 | 12.29 |
| Total |  |  |  |  | 12.29 |

**E0880** m3 Formigó en revestiment de cunetes
861.21 m3 × 131.88 (145.07 amb costos indirectes) = 124935.73

| Amidament | Uts. | Llarg | Ample | Alt | Parcial |
|---|---|---|---|---|---|
| Cuneta transitable | 1 | 4905 |  | 0.175 | 858.375 |
| Cuneta trapezoidal | 1 | 12.6 | 1.5 | 0.15 | 2.835 |
| Subtotal |  |  |  |  | 861.210 |
| Total |  |  |  |  | 861.21 |

**E05171** m2 Malla electrosoldada d'acer corrugat ME500SD 20x20cm Ø8mm
1072.8 m2 × 5.34 (5.87 amb costos indirectes) = 6297.34

| Amidament | Uts. | Llarg | Ample | Parcial |
|---|---|---|---|---|
| Gual cuneta transitable | 1 | 298 | 3.6 | 1072.80 |
| Total |  |  |  | 1072.8 |

**E0883** m3 Formació de gual en cuneta transitable, formigó HA-25
214.56 m3 × 136.59 (150.25 amb costos indirectes) = 32237.64

| Amidament | Uts. | Llarg | Ample | Alt | Parcial |
|---|---|---|---|---|---|
| Gual cuneta transitable | 1 | 298 | 3.6 | 0.2 | 214.56 |
| Total |  |  |  |  | 214.56 |

**E06200** m3 Paviment de formigó tipus HM-20, amb junts
176.64 m3 × 130.64 (143.7 amb costos indirectes) = 25383.17

| Amidament | Uts. | Llarg | Ample | Alt | Parcial |
|---|---|---|---|---|---|
| Berma formigonada | 1 | 1472 | 1 | 0.12 | 176.64 |
| Total |  |  |  |  | 176.64 |

**E08703** u Arqueta drenatge per recollida de cunetes, Hmax=2,00 m, 2 reixes D-400
13 u × 1324.11 (1456.52 amb costos indirectes) = 18934.76

**E0414** m2 Emmacat de pedra 25 cm, travada amb formigó 15 N/mm2, acabat rústic, inclòs excavació
31 m2 × 32.53 (35.78 amb costos indirectes) = 1109.18

**E0305** m3 Excavació rases, pous o fonaments, mitjans mecànics, càrrega i transport
21.6 m3 × 11.67 (12.84 amb costos indirectes) = 277.34

| Amidament | Uts. | Llarg | Ample | Alt | Parcial |
|---|---|---|---|---|---|
| ODs | 4 | 6 | 0.9 | 1 | 21.60 |
| Total |  |  |  |  | 21.6 |

**E08083** m Tub HDPE de paret estructurada Ø500 mm
24 m × 48.43 (53.27 amb costos indirectes) = 1278.48

| Amidament | Uts. | Llarg | Parcial |
|---|---|---|---|
| ODs | 4 | 6 | 24.00 |
| Total |  |  | 24 |

**E0501** m3 Formigó 15N/mm2 per a regularització sota fonaments o rebliments (= 5% d'àrids reciclats)
16.8 m3 × 100.34 (110.37 amb costos indirectes) = 1854.22

| Amidament | Uts. | Llarg | Ample | Alt | Parcial |
|---|---|---|---|---|---|
| ODs | 4 | 6 | 0.9 | 1 | 21.60 |
|  | -4 | 6 |  | 0.2 | -4.80 |
| Subtotal |  |  |  |  | 16.80 |
| Total |  |  |  |  | 16.8 |

**E0840** u Embocadura prefabricada D 500 mm
4 u × 391.32 (430.45 amb costos indirectes) = 1721.80

### 0404 SENYALITZACIÓ I ABALISAMENT (23/07/1998)
Import: 27681.15

**E07311** u Trasllat de senyal existent
29 u × 37.47 (41.22 amb costos indirectes) = 1195.38

**E07312** u Trasllat de senyal d'indicació o orientació existent
8 u × 252.01 (277.21 amb costos indirectes) = 2217.68

**E0706** m Marca viària longitudinal 15 cm. amplada, pintura acrílica
7463 m × 0.77 (0.85 amb costos indirectes) = 6343.55

**E0732** m Marca viària transversal 40 cm. amplada, pintura blanca
10 m × 1.88 (2.07 amb costos indirectes) = 20.70

**E0708** m2 Marca viària transversal, fletxes, inscripcions i zebrats, pintura acrílica
5 m2 × 15.09 (16.6 amb costos indirectes) = 83.00

**E07031** m Muntatge de barrera aprofitada amb nou poste tubular
303 m × 13.69 (15.06 amb costos indirectes) = 4563.18

**E07001** m Barrera de seguretat BMSRA4/C h=1,5m, N2/A/W5, sense separador cada 4m
192 m × 37.9 (41.69 amb costos indirectes) = 8004.48

**E07368** u Extrem 4,32m per barrera seguretat metàl·lica
2 u × 408.5 (449.35 amb costos indirectes) = 898.70

**E07364** u Extrem 8m per barrera seguretat metàl·lica
6 u × 589.73 (648.7 amb costos indirectes) = 3892.20

**E07366** u Extrem en accesos i altres, qualsevol radi, per barrera de seguretat metàl·lica
2 u × 210.13 (231.14 amb costos indirectes) = 462.28

## 05 T-734 De la N-240 al Molar (23/07/1998)
Import: 224721.61

### 0501 TREBALLS PREVIS I ENDERROCS (10/07/2006)
Import: 23803.63

**E0222** m Demolició tub, pas salvacunetes, qualsevol material i diàmetre <100cm, inclòs recobriment formigó
53 m × 32.07 (35.28 amb costos indirectes) = 1869.84

**E02111** m2 Demolició cuneta transitable de formigó
57 m2 × 6.91 (7.6 amb costos indirectes) = 433.20

**E02112** m2 Demolició cuneta triangular o trapezoïdal de formigó
37 m2 × 9.71 (10.68 amb costos indirectes) = 395.16

**E02085** m3 Enderroc estructures formigó armat, inclòs transport a abocador
5 m3 × 53.11 (58.42 amb costos indirectes) = 292.10

| Amidament | Uts. | Llarg | Ample | Alt | Parcial |
|---|---|---|---|---|---|
| Arquetes | 5 | 1 | 1 | 1 | 5.00 |
| Total |  |  |  |  | 5 |

**E0334** m Tall serra disc paviment mescles bituminoses, formigó o panot, fins 25cm fondària
3230 m × 3.79 (4.17 amb costos indirectes) = 13469.10

| Amidament | Uts. | Llarg | Parcial |
|---|---|---|---|
| Cuneta transitable | 1 | 2356 | 2356.00 |
| Gual cuneta transitable | 1 | 143 | 143.00 |
| Berma formigonada | 1 | 707 | 707.00 |
| ODs | 4 | 6 | 24.00 |
| Subtotal |  |  | 3230.00 |
| Total |  |  | 3230 |

**E02110** m2 Demolició paviment de formigó
320.6 m2 × 6.48 (7.13 amb costos indirectes) = 2285.88

| Amidament | Uts. | Llarg | Ample | Parcial |
|---|---|---|---|---|
| Cuneta transitable | 1 | 2356 | 0.1 | 235.60 |
| Gual cuneta transitable | 1 | 143 | 0.1 | 14.30 |
| Berma formigonada | 1 | 707 | 0.1 | 70.70 |
| Subtotal |  |  |  | 320.60 |
| Total |  |  |  | 320.6 |

**E0213** m2 Demolició paviment mescla bituminosa
332 m2 × 4.86 (5.35 amb costos indirectes) = 1776.20

| Amidament | Uts. | Llarg | Ample | Parcial |
|---|---|---|---|---|
| Cuneta transitable | 1 | 2356 | 0.1 | 235.60 |
| Gual cuneta transitable | 1 | 143 | 0.1 | 14.30 |
| Berma formigonada | 1 | 707 | 0.1 | 70.70 |
| ODs | 1 | 6 | 0.9 | 5.40 |
|  | 1 | 6 | 1 | 6.00 |
| Subtotal |  |  |  | 332.00 |
| Total |  |  |  | 332 |

**E0215** u Desmuntatge senyal vertical trànsit existent, inclòs suports i demolició fonamentacions
3 u × 34.51 (37.96 amb costos indirectes) = 113.88

**E0214** m Desmuntatge barrera seguretat metà·lica, inclòs suports i demolició fonamentacions
423 m × 6.81 (7.49 amb costos indirectes) = 3168.27

### 0502 MOVIMENT DE TERRES, MURS I FERMS (23/07/1998)
Import: 73817.48

**E0313** m2 Esbrossada del terreny, inclòs càrrega i transport.
3166.2 m2 × 0.73 (0.8 amb costos indirectes) = 2532.96

| Amidament | Uts. | Llarg | Ample | Parcial |
|---|---|---|---|---|
| Cuneta transitable | 1 | 2356 | 1.1 | 2591.60 |
| Berma formigonada | 1 | 707 | 0.8 | 565.60 |
| Cuneta trapezoïdal | 1 | 6 | 1.5 | 9.00 |
| Subtotal |  |  |  | 3166.20 |
| Total |  |  |  | 3166.2 |

**E0305** m3 Excavació rases, pous o fonaments, mitjans mecànics, càrrega i transport
1909.88 m3 × 11.67 (12.84 amb costos indirectes) = 24522.86

| Amidament | Uts. | Llarg | Ample | Alt | Parcial |
|---|---|---|---|---|---|
| Cuneta transitable | 1 | 2356 | 1.1 | 0.5 | 1295.80 |
| Reperfilat talús | 1 | 235.6 | 0.5 | 1 | 117.80 |
| Gual cuneta transitable | 1 | 143 | 3.4 | 0.4 | 194.48 |
| Berma formigonada | 1 | 707 | 0.8 | 0.5 | 282.80 |
| Escullera talús | 1 | 38 | 1 | 0.5 | 19.00 |
| Subtotal |  |  |  |  | 1909.88 |
| Total |  |  |  |  | 1909.88 |

**E0344** m2 Repàs i piconatge de la base del terraplè i del fons de la caixa
3643.4 m2 × 1.57 (1.73 amb costos indirectes) = 6303.08

| Amidament | Uts. | Llarg | Ample | Parcial |
|---|---|---|---|---|
| Cuneta transitable | 1 | 2356 | 1.1 | 2591.60 |
| Gual cuneta transitable | 1 | 143 | 3.4 | 486.20 |
| Berma formigonada | 1 | 707 | 0.8 | 565.60 |
| Subtotal |  |  |  | 3643.40 |
| Total |  |  |  | 3643.4 |

**E0317** m3 Rebliment i piconatge rases, material pròpia obra, inclòs càrrega i transport
164.5 m3 × 7.22 (7.94 amb costos indirectes) = 1306.13

| Amidament | Uts. | Llarg | Ample | Alt | Parcial |
|---|---|---|---|---|---|
| Cuneta transitable | 1 | 117 | 1 | 0.5 | 58.50 |
| Berma formigonada | 1 | 212 | 1 | 0.5 | 106.00 |
| Subtotal |  |  |  |  | 164.50 |
| Total |  |  |  |  | 164.5 |

**E1105** m2 Estesa terra vegetal en talussos (material pròpia obra)
707 m2 × 1.21 (1.33 amb costos indirectes) = 940.31

| Amidament | Uts. | Llarg | Ample | Parcial |
|---|---|---|---|---|
| Berma formigonada | 1 | 707 | 1 | 707.00 |
| Total |  |  |  | 707 |

**E0601** m3 Base granular de tot-u artificial, amb motoanivelladora
1360.12 m3 × 24.36 (26.8 amb costos indirectes) = 36451.22

| Amidament | Uts. | Llarg | Ample | Alt | Parcial |
|---|---|---|---|---|---|
| Cuneta transitable | 1 | 2356 | 1.1 | 0.4 | 1036.64 |
| Gual cuneta transitable | 1 | 143 | 3.4 | 0.2 | 97.24 |
| Berma formigonada | 1 | 707 | 0.8 | 0.4 | 226.24 |
| Subtotal |  |  |  |  | 1360.12 |
| Total |  |  |  |  | 1360.12 |

**E04121** m3 Escullera amb bloc de pedra calcària de 800 a 1.200 kg
38 m3 × 42.13 (46.34 amb costos indirectes) = 1760.92

| Amidament | Uts. | Llarg | Ample | Alt | Parcial |
|---|---|---|---|---|---|
| Escullera talús | 1 | 38 | 1 | 1 | 38.00 |
| Total |  |  |  |  | 38 |

### 0503 DRENATGE (23/07/1998)
Import: 112953.76

**E0884** m Formació i reperfilat de cunetes transitables en qualsevol tipus de terreny
2499 m × 3.19 (3.51 amb costos indirectes) = 8771.49

| Amidament | Uts. | Llarg | Parcial |
|---|---|---|---|
| Cuneta transitable | 1 | 2356 | 2356.00 |
| Gual cuneta transitable | 1 | 143 | 143.00 |
| Subtotal |  |  | 2499.00 |
| Total |  |  | 2499 |

**E0885** m3 Formació i reperfilat de cunetes triangular / trapezoïdal en qualsevol tipus de terreny
5.85 m3 × 13.1 (14.41 amb costos indirectes) = 84.30

| Amidament | Uts. | Llarg | Ample | Alt | Parcial |
|---|---|---|---|---|---|
| Cuneta trapezoidal | 1 | 6 | 1.5 | 0.65 | 5.85 |
| Total |  |  |  |  | 5.85 |

**E0880** m3 Formigó en revestiment de cunetes
413.65 m3 × 131.88 (145.07 amb costos indirectes) = 60008.21

| Amidament | Uts. | Llarg | Ample | Alt | Parcial |
|---|---|---|---|---|---|
| Cuneta transitable | 1 | 2356 |  | 0.175 | 412.30 |
| Cuneta trapezoidal | 1 | 6 | 1.5 | 0.15 | 1.35 |
| Subtotal |  |  |  |  | 413.65 |
| Total |  |  |  |  | 413.65 |

**E05171** m2 Malla electrosoldada d'acer corrugat ME500SD 20x20cm Ø8mm
514.8 m2 × 5.34 (5.87 amb costos indirectes) = 3021.88

| Amidament | Uts. | Llarg | Ample | Parcial |
|---|---|---|---|---|
| Gual cuneta transitable | 1 | 143 | 3.6 | 514.80 |
| Total |  |  |  | 514.8 |

**E0883** m3 Formació de gual en cuneta transitable, formigó HA-25
102.96 m3 × 136.59 (150.25 amb costos indirectes) = 15469.74

| Amidament | Uts. | Llarg | Ample | Alt | Parcial |
|---|---|---|---|---|---|
| Gual cuneta transitable | 1 | 143 | 3.6 | 0.2 | 102.96 |
| Total |  |  |  |  | 102.96 |

**E06200** m3 Paviment de formigó tipus HM-20, amb junts
84.84 m3 × 130.64 (143.7 amb costos indirectes) = 12191.51

| Amidament | Uts. | Llarg | Ample | Alt | Parcial |
|---|---|---|---|---|---|
| Berma formigonada | 1 | 707 | 1 | 0.12 | 84.84 |
| Total |  |  |  |  | 84.84 |

**E08703** u Arqueta drenatge per recollida de cunetes, Hmax=2,00 m, 2 reixes D-400
7 u × 1324.11 (1456.52 amb costos indirectes) = 10195.64

**E0414** m2 Emmacat de pedra 25 cm, travada amb formigó 15 N/mm2, acabat rústic, inclòs excavació
15 m2 × 32.53 (35.78 amb costos indirectes) = 536.70

**E0305** m3 Excavació rases, pous o fonaments, mitjans mecànics, càrrega i transport
11.4 m3 × 11.67 (12.84 amb costos indirectes) = 146.38

| Amidament | Uts. | Llarg | Ample | Alt | Parcial |
|---|---|---|---|---|---|
| ODs | 1 | 6 | 0.9 | 1 | 5.40 |
|  | 1 | 6 | 1 | 1 | 6.00 |
| Subtotal |  |  |  |  | 11.40 |
| Total |  |  |  |  | 11.4 |

**E08083** m Tub HDPE de paret estructurada Ø500 mm
6 m × 48.43 (53.27 amb costos indirectes) = 319.62

| Amidament | Uts. | Llarg | Parcial |
|---|---|---|---|
| ODs | 1 | 6 | 6.00 |
| Total |  |  | 6 |

**E08084** m Tub HDPE de paret estructurada Ø630 mm
6 m × 64.68 (71.15 amb costos indirectes) = 426.90
Tub de paret estructurada, de superficie interna llisa i externa corrugada, de polietilè HDPE, tipus B, àrea aplicació U, de diàmetre nominal exterior 630 mm, de rididesa anular SN 8 kN/m2, segons la norma UNE-EN 13476-3 o equivalent, part proporcional de peces especials i accessoris, unió amb maneguets i col·locat al fons de la rasa.

| Codi | Ut | Descripció | Rendiment | Preu | Import |
|---|---|---|---|---|---|
| O0101 | h | Cap de colla | 0.08 | 26.37 | 2.11 |
| O0102 | h | Oficial 1ª | 0.4 | 24.9 | 9.96 |
| O0110 | h | Peó | 0.4 | 20.75 | 8.30 |
| P08084 | m | Tub HDPE Ø630 mm, SN 8kN/m2, sup. interna llisa/externa corrugada, B, U, maneguet (material) | 1.02 | 43.44 | 44.31 |
|  |  | Total |  |  | 64.68 |

| Amidament | Uts. | Llarg | Parcial |
|---|---|---|---|
| ODs | 1 | 6 | 6.00 |
| Total |  |  | 6 |

**E0501** m3 Formigó 15N/mm2 per a regularització sota fonaments o rebliments (= 5% d'àrids reciclats)
8.34 m3 × 100.34 (110.37 amb costos indirectes) = 920.49

| Amidament | Uts. | Llarg | Ample | Alt | Parcial |
|---|---|---|---|---|---|
| ODs | 1 | 6 | 0.9 | 1 | 5.40 |
|  | -1 | 6 |  | 0.2 | -1.20 |
|  | 1 | 6 | 1 | 1 | 6.00 |
|  | -1 | 6 |  | 0.31 | -1.86 |
| Subtotal |  |  |  |  | 8.34 |
| Total |  |  |  |  | 8.34 |

**E0840** u Embocadura prefabricada D 500 mm
2 u × 391.32 (430.45 amb costos indirectes) = 860.90

### 0504 SENYALITZACIÓ I ABALISAMENT (23/07/1998)
Import: 14146.74

**E07311** u Trasllat de senyal existent
14 u × 37.47 (41.22 amb costos indirectes) = 577.08

**E07312** u Trasllat de senyal d'indicació o orientació existent
4 u × 252.01 (277.21 amb costos indirectes) = 1108.84

**E0706** m Marca viària longitudinal 15 cm. amplada, pintura acrílica
3585.4 m × 0.77 (0.85 amb costos indirectes) = 3047.59

**E0732** m Marca viària transversal 40 cm. amplada, pintura blanca
10 m × 1.88 (2.07 amb costos indirectes) = 20.70

**E0708** m2 Marca viària transversal, fletxes, inscripcions i zebrats, pintura acrílica
5 m2 × 15.09 (16.6 amb costos indirectes) = 83.00

**E07031** m Muntatge de barrera aprofitada amb nou poste tubular
146 m × 13.69 (15.06 amb costos indirectes) = 2198.76

**E07001** m Barrera de seguretat BMSRA4/C h=1,5m, N2/A/W5, sense separador cada 4m
92 m × 37.9 (41.69 amb costos indirectes) = 3835.48

**E07368** u Extrem 4,32m per barrera seguretat metàl·lica
1 u × 408.5 (449.35 amb costos indirectes) = 449.35

**E07364** u Extrem 8m per barrera seguretat metàl·lica
4 u × 589.73 (648.7 amb costos indirectes) = 2594.80

**E07366** u Extrem en accesos i altres, qualsevol radi, per barrera de seguretat metàl·lica
1 u × 210.13 (231.14 amb costos indirectes) = 231.14

## 06 GESTIÓ DE RESIDUS (23/07/1998)
Import: 8356.05

**E1551** u Acondicionament de la zona de residus (23/07/1998)
5 u × 190 (209 amb costos indirectes) = 1045.00
Acondicionament del terreny per la implementació dels residus, inclou l'excavació i reperfilat de la superfície del terreny per col·locar posteriorment els diferents contenidors, zones d'apilament i aïllament, i la seva posterior retirada per deixar la zona en un correcte estat.

**E1552** m3 Classificació a peu d'obra de residus
98.21 m3 × 20.75 (22.83 amb costos indirectes) = 2242.13
Classificació a preu d'obra de residus de la construcció o demolició en residus inerts, no especials i especials, amb mitjans manuals o mecànics.

| Codi | Ut | Descripció | Rendiment | Preu | Import |
|---|---|---|---|---|---|
| O0110 | h | Peó | 1 | 20.75 | 20.75 |
|  |  | Total |  |  | 20.75 |

| Amidament | Uts. | Llarg | Parcial |
|---|---|---|---|
|  | 1 | 96.67 | 96.67 |
|  | 1 | 1.54 | 1.54 |
| Subtotal |  |  | 98.21 |
| Total |  |  | 98.21 |

**E1561** m3 Càrrega i transport residus inerts o no especials barrejats, contenidor 5 m3 (19/03/2026)
96.67 m3 × 32.27 (35.5 amb costos indirectes) = 3431.79
Càrrega amb mitjans manuals o mecànics i transport de residus inerts o no especials a instal·lació autoritzada de gestió de residus, amb contenidor de 5 m3 de capacitat, inclòs el seu subministrament.

**E1564** m3 Càrrega i transport residus especials, bidó 200 l (19/03/2026)
1.54 m3 × 164 (180.4 amb costos indirectes) = 277.82
Càrrega amb mitjans manuals o mecànics i transport de residus especials a instal·lació autoritzada de gestió de residus, amb bidó de plàstic de 200 l de capacitat, inclòs el seu subministrament.

**E1571** m3 Disposició controlada residus inerts o no especials barrejats (19/03/2026)
27.05 m3 × 24.43 (26.87 amb costos indirectes) = 726.83
Disposició controlada a centre de reciclatge de residus inerts o no especials barrejats, procedents de construcció o demolició.

| Amidament | Uts. | Llarg | Parcial |
|---|---|---|---|
|  | 1 | 1.91 | 1.91 |
|  | 1 | 25.14 | 25.14 |
| Subtotal |  |  | 27.05 |
| Total |  |  | 27.05 |

**E1572** m3 Disposició controlada residus de metalls no especials barrejats (19/03/2026)
0.44 m3 × -39.09 (-43 amb costos indirectes) = -18.92
Disposició controlada a centre de reciclatge de residus de metalls no especials barrejats, procedents de construcció o demolició.

**E1574** m3 Disposició controlada residus de fusta no especials (19/03/2026)
32.01 m3 × 14.11 (15.52 amb costos indirectes) = 496.80
Disposició controlada a centre de reciclatge de residus de fusta no especials, procedents de construcció o demolició.

**E1575** m3 Disposició controlada residus especials barrejats (19/03/2026)
1.54 m3 × 91.26 (100.39 amb costos indirectes) = 154.60
Disposició controlada a centre de selecció i transferència de residus especials barrejats, procedents de construcció o demolició.

## 07 SEGURETAT I SALUT (19/03/2026)
Import: 48039.15

**E1636** Abonament íntegre per la Seguretat i Salut a l'obra (19/03/2026)
1 × 43671.95 (48039.15 amb costos indirectes) = 48039.15
Partida alçada d'abonament íntegre per la Seguretat i Salut a l'obra segons Estudi de Seguretat i Salut.

## Preus auxiliars

**E0515** m2 Encofrat i desencofrat pla en parament no vist
Preu: 35.08

| Codi | Ut | Descripció | Rendiment | Preu | Import |
|---|---|---|---|---|---|
| O0101 | h | Cap de colla | 0.1 | 26.37 | 2.64 |
| O0102 | h | Oficial 1ª | 0.55 | 24.9 | 13.70 |
| O0110 | h | Peó | 0.55 | 20.75 | 11.41 |
| P0701 | m | Tauló de fusta pi, 10 usos | 3 | 0.41 | 1.23 |
| P0706 | cu | Puntal met.telescòpic h=5m,150 usos | 0.03 | 27.7 | 0.83 |
| P0704 | m2 | Amortització tauler de pi 22 mm, 10 usos | 1 | 2.43 | 2.43 |
| P0707 | l | Desencofrant | 0.075 | 2.91 | 0.22 |
| P0705 | u | Materials auxiliars per a encofrar | 0.4 | 1.58 | 0.63 |
| M0214 | h | Camió grua 12 tn | 0.02 | 62.74 | 1.25 |
| M0300 | h | Grup electrògen de 80/100 kVA, amb consums inclosos | 0.1 | 7.4 | 0.74 |
|  |  | Total |  |  | 35.08 |

**E0502** m3 Formigó HM-20 per a fonaments i soleres (= 5% d'àrids reciclats)
Preu: 111.03
Formigó HM-20 per a fonaments i soleres, amb un mínim de 5% d'àrids reciclats, inclòs col·locació, vibrat i curat

| Codi | Ut | Descripció | Rendiment | Preu | Import |
|---|---|---|---|---|---|
| O0101 | h | Cap de colla | 0.04 | 26.37 | 1.05 |
| O0102 | h | Oficial 1ª | 0.08 | 24.9 | 1.99 |
| O0110 | h | Peó | 0.16 | 20.75 | 3.32 |
| M0225 | h | Vibrador | 0.096 | 2.09 | 0.20 |
| M0234 | h | Camió amb bomba de formigonar | 0.024 | 88.92 | 2.13 |
| M0201 | h | Compressor aire gasoil 13,3 m³/h | 0.048 | 21.09 | 1.01 |
| P0503 | m3 | Formigó HM-20, =5% d'àrids reciclats, inclòs transport a l'obra | 1.05 | 96.5 | 101.33 |
|  |  | Total |  |  | 111.03 |

**E0307** m3 Excavació rases, pous o fonaments, mitjans mecànics, càrrega i transport (90% roca)
Preu: 25.68
Excavació en rases, pous o fonaments en qualsevol tipus de terreny, amb mitjans mecànics, incloses part proporcional en roca i tall prèvi en talussos, càrrega i transport a l'interior de l'obra o abocador controlat, inclòs cànon d'abocament i manteniment de l'abocador

| Codi | Ut | Descripció | Rendiment | Preu | Import |
|---|---|---|---|---|---|
| O0101 | h | Cap de colla | 0.0568 | 26.37 | 1.50 |
| O0110 | h | Peó | 0.2271 | 20.75 | 4.71 |
| M0207B | h | Retroexcavadora 100 hp equipada amb martell trencadora | 0.18 | 68.89 | 12.40 |
| M0207 | h | Retroexcavadora 100 hp | 0.0471 | 59.41 | 2.80 |
| M0212B | h | Camió de trabuc 16 m³ | 0.0941 | 45.4 | 4.27 |
|  |  | Total |  |  | 25.68 |

**E0337** m3 Graveta 18-25mm, amidat sobre perfil (23/07/1998)
Preu: 25.66
Subministrament de grava decorativa o altre àrid decoratiu a determinar per la Direcció d'Obra, estès i anivellat amb un gruix de fins a 10 cm, a l'interior de la rotonda o espais destinats a l'enjardiment.

| Codi | Ut | Descripció | Rendiment | Preu | Import |
|---|---|---|---|---|---|
| O0101 | h | Cap de colla | 0.04 | 26.37 | 1.05 |
| O0102 | h | Oficial 1ª | 0.08 | 24.9 | 1.99 |
| O0110 | h | Peó | 0.15 | 20.75 | 3.11 |
| P0322 | m3 | Grava de pedrera de 18-25 mm. (material; 23/07/1998) | 1 | 18.02 | 18.02 |
| M0207 | h | Retroexcavadora 100 hp | 0.025 | 59.41 | 1.49 |
|  |  | Total |  |  | 25.66 |

**E0108** m3 Morter de ciment elaborat a l'obra (material; 23/07/1998)
Preu: 55.22

| Codi | Ut | Descripció | Rendiment | Preu | Import |
|---|---|---|---|---|---|
| O0110 | h | Peó | 1 | 20.75 | 20.75 |
| P1601 | m3 | Aigua | 0.2 | 1.93 | 0.39 |
| P0301 | m3 | Sorra per a formigons i morters (material; 23/07/1998) | 0.67 | 22.15 | 14.84 |
| P0401 | kg | Ciment pòrtland P-350 (material; 23/07/1998) | 200 | 0.07 | 14.00 |
| M0218 | h | Formigonera 250 litres i 5 HP (maquinària; 10/07/2006) | 0.7 | 7.48 | 5.24 |
|  |  | Total |  |  | 55.22 |

## Recursos

**M0207B** h Retroexcavadora 100 hp equipada amb martell trencadora
Retroexcavadora 100 hp equipada amb martell picador

**M0212B** h Camió de trabuc 16 m³
Camió de trabuc de 20 t

**M0204** h Pala carregadora pneumàtics
Pala carregadora neumàtics

**M0203A** h Excavadora giratòria sobre pneumàtics o cadenes fins a 20 t
Retro excavadora giratòria sobre pneumàtics o cadenes de pes superior a 20 t.

**M0358** h Motoserra per a la tala d'arbres
Motoserra

**M0208** h Motoanivelladora
Motonivelladora

**M0211** h Corró de llança 650 kg
Picó vibrant amb placa 60 cm.

**M0213** h Camió cisterna de 8 m³
Camió cisterna de 8 m3

**P0701** m Tauló de fusta pi, 10 usos
Tauló de fusta de pi per a 10 usos

**P0706** cu Puntal met.telescòpic h=5m,150 usos
Puntal metàl·lic i telescòpic per a 5 m d´alçària i 150 usos

**P0607** kg Acer corrugat B500S en barres
Acer corrugat B-500s en barres

**M0201** h Compressor aire gasoil 13,3 m³/h
Compressor amb dos martells

**P0505** m3 Formigó HA-25, =5% d'àrids reciclats, inclòs transport a l'obra
Formigó HA-25 (amb un 5% d'àrid reciclat) posat a l'obra

**P0604** kg Claus acer
Claus d'acer

**P0704** m2 Amortització tauler de pi 22 mm, 10 usos
Tauler de fusta de pi 22 mm. per a 10 usos

**M0240** h Regle vibratori formigonat soleres
Regle vibratori

**P0503** m3 Formigó HM-20, =5% d'àrids reciclats, inclòs transport a l'obra
Formigó HM-20 (amb un 5% d'àrids reciclats) posat a l'obra

**P0502** m3 Formigó 15N/mm2, =5% d'àrids reciclats, inclòs transport a l'obra
Formigó HL-150 (amb un 5% d'àrids reciclats) posat a l'obra

**P06202** u Reixa i marc C-250
Reixa i bastiment 650x330x40 mm.

**P0617** u Reixa i bastiment 985x495x70 mm D-400
Reixa i bastiment 985x495x70 mm.

**P1242** m Tub de pp DN400 mm., SN 8 kN/m2 p/p accesoris
Tub de pp d 400 mm., SN 8 kN/m2 p/p accesoris

**P08082** m Tub HDPE Ø400 mm, SN 8kN/m2, sup. interna llisa/externa corrugada, B, U, maneguet
Tub de paret estructurada per a sanejament soterrat sense pressió, de polietilè, diàmetre nominal DN 400, classe de rigidesa anular SN 8 kN/m2, de superfícies interna llisa i externa perfilada de tipus B, codi d'àrea d'aplicació U, fabricació segons norma, unió mitjançant maneguet extruït i junt elastomèric d'estanquitat. Inclòs part proporcional de peces especials i accessoris.

**P08083** m Tub HDPE Ø500 mm, SN 8kN/m2, sup. interna llisa/externa corrugada, B, U, maneguet
Tub de paret estructurada per a sanejament soterrat sense pressió, de polietilè, diàmetre nominal DN 500, classe de rigidesa anular SN 8 kN/m2, de superfícies interna llisa i externa perfilada de tipus B, codi d'àrea d'aplicació U, fabricació segons norma, unió mitjançant maneguet extruït i junt elastomèric d'estanquitat. Inclòs part proporcional de peces especials i accessoris.

**E02084** u Embocadura armada tub Ø 500 mm
Embocadura armada D 500

**M0227** h Grup electrògen de 45/60 kVA, amb consums inclosos
Grup electrògen 45/60 kVA , consums inclosos

**M0301** h Equip complert específic de minirasadora amb aspiració
Equip complert per a excavació amb microrasadora amb aspiració del material excavat, per a rases de fins a 30 cm d'amplària i fins a 90 cm de fondària

**M0333** m Parell de semàfors portàtils d'obra
Sistema d'explotació que permet regular el pas alternatiu de vehicles per una carretera, amb 2 semàfors portàtils, cadascun d'ells col·locat en un extrem de la zona en obres.

**P0201** kg Pigment inorgànic de color per a morters i ciments
Pigment inorgànic de color d'òxid de ferro per a morters i ciments

**P1613** u Cànon d'abocador
Canon d'abocador

**P99102** m Tub d'acer galvanitzat electrolíticament, sense soldadura, de 6"
Tub d'acer galvanitzat, sense soldadura, de 6" de mida de rosca amb acabat pintat

**P99103** u Accessori genèric per a tubs d'acer galvanitzat de 6" de diàmetre
Accessori genèric per a tub d'acer galvanitzat de 6" de diàmetre, amb extrems ranurats i acabat pintat, amb part proporcional d'elements de muntatge, inclòs l'element de connexió a l'arqueta prefabricada

**P101232** u Pericó 80x80x60 mm pref. tipus B2 amb marc i tapa D-400
Pericó de formigó de 600x600 mm interiors, amb tapa de fosa dúctil D400 serigrafiada amb logo de la Diputació de Tarragona.

**P101233** u Pericó 140x80x80 mm pref. tipus C2 amb marc i tapa D-400
Pericó de formigó de 1.200x600 mm interiors, amb tapa de fosa dúctil D400 serigrafiada amb logo de la Diputació de Tarragona.

**M0237** h Piconadora de pneumàtics 15 tn
Piconadora de pneumàtics 15 t

**P04140** t M.B.C. tipus AC16 surf S GR en obra (= 5% d'àrids reciclats)
M.B.C. tipus AC16 surf S en obra (= 5% d'àrids reciclats)

**P1007** m Vorada de vianants A4 20x8 prefabricada de formigó
Vorada pref. form. 8x20 cm. jardí

**P08080** m Tub HDPE Ø250 mm, SN 8kN/m2, sup. interna llisa/externa corrugada, B, U, maneguet
Tub de paret estructurada per a sanejament soterrat sense pressió, de polietilè, diàmetre nominal DN 250, classe de rigidesa anular SN 8 kN/m2, de superfícies interna llisa i externa perfilada de tipus B, codi d'àrea d'aplicació U, fabricació segons norma, unió mitjançant maneguet extruït i junt elastomèric d'estanquitat. Inclòs part proporcional de peces especials i accessoris.

**P0652** u Con prefabricat de reducció asimètric 1000x690 mm
Con prefabricat de pou de registre amb reducció de 100 a 60 cm de diàmetre i 80 cm d'alçària

**P0653** u Anell prefabricat 1000x1000 mm
Anell prefabricat de pou de registre de D= 100 cm i 100 cm d'alçària

**P0618** u Tapa fosa Ø650 mm. exterior, marc Ø800 mm., classe D-400
Tapa Ø650 mm. exterior i bastiment, pou Ø800 mm., estanca i insonora D400

**P0651** u Graó d'acer revestit de polipropilè, 40 cm d'amplada
Graó per a pou de registre 300x300x300 mm

**P06424** m2 Geotèxtil 250 g/m2 resist>= 2900 N
Geotextil 250 g/m2 resist>= 2900 N

**P08084** m Tub HDPE Ø630 mm, SN 8kN/m2, sup. interna llisa/externa corrugada, B, U, maneguet
Tub de paret estructurada per a sanejament soterrat sense pressió, de polietilè, diàmetre nominal DN 630, classe de rigidesa anular SN 8 kN/m2, de superfícies interna llisa i externa perfilada de tipus B, codi d'àrea d'aplicació U, fabricació segons norma, unió mitjançant maneguet extruït i junt elastomèric d'estanquitat. Inclòs part proporcional de peces especials i accessoris.

**M0218** h Formigonera 250 litres i 5 HP
Formigonera de 250 l

**P0301** m3 Sorra per a formigons i morters
Sorra per a formigons i mort.
